# TRABAJOS DE ACCESIBILIDAD CENTRO ASOCIATIVO MUNICIPAL.

- Propiedad del archivo: SOFT S.A.
- Formato: FIEBDC-3/2012
- Programa: Presto 15.01
- Tipo: presupuesto
- Fecha de los precios: 18/07/2018
- Divisa: EUR
Importe: 79222.25
Relación comercial: 000, 79218.96, 001, 002

## C01 DEMOLICIONES Y TRABAJOS PREVIOS (04/05/2004)
Importe: 1661.14
Relación comercial: 000, 1657.85, 001, 002

**E01A0010** ml CORTE DE PAVIMENTO S/T (20/05/2016)
13.65 ml × 1.02 = 13.92
Corte en pavimento de aglomerado asfáltico mediante sierra mecánica, incluso limpieza y retirada de materiales a pie de carga. Medida la longitud ejecutada.

| Código | Ud | Descripción | Rendimiento | Precio | Importe |
|---|---|---|---|---|---|
| OPES0010 | h | Peón especial (mano de obra) | 0.06 | 15.06 | 0.90 |
| MASS0100 | h | Sierra de disco corte aglom. s/o. (maquinaria; 20/05/2016) | 0.06 | 1.9800554963651 | 0.12 |
|  |  | Total |  |  | 1.02 |

| Medición | Uds. | Largo | Parcial |
|---|---|---|---|
| Nueva salida de emergencia | 1 | 1.55 | 1.55 |
|  | 1 | 1.1 | 1.10 |
|  | 2 | 4 | 8.00 |
| Ascensor | 1 | 3 | 3.00 |
| Subtotal |  |  | 13.65 |
| Total |  |  | 13.65 |

**E01A0030** m2 LEVANTADO DE SOLADO CON BALDOSAS HIDRÁULICAS CARGA MECÁNICA S/T (04/04/2006)
1.8 m2 × 8.37 = 15.07
Levantado de solado con baldosas hidráulicas, incluso carga mecánica y p.p. de transporte de material sobrante a vertedero. Medida la superficie inicial.

| Código | Ud | Descripción | Rendimiento | Precio | Importe |
|---|---|---|---|---|---|
| OPES0010 | h | Peón especial | 0.5 | 15.06 | 7.53 |
| MECC0410 | H | Pala cargadora 16 Tm. c/c (maquinaria; 04/07/2014) | 0.003 | 30.05 | 0.09 |
| MW00070 | h | Carretilla mecánica basculante 1m3 (maquinaria; 04/04/2006) | 0.3 | 2.4998552367822 | 0.75 |
|  |  | Total |  |  | 8.37 |

| Medición | Uds. | Largo | Ancho | Parcial |
|---|---|---|---|---|
| Ascensor sobre acerado | 1 | 3 | 0.6 | 1.80 |
| Total |  |  |  | 1.8 |

**E01A0041** m2 DEMOLICIÓN SELECTIVA M. MANUALES DE SOLADO Y RODAPIÉ BALD. CER.
109.48 m2 × 4.74 = 518.94
Demolición selectiva con medios manuales de solado y rodapié de baldosas cerámicas. Medida la superficie inicial.

| Código | Ud | Descripción | Rendimiento | Precio | Importe |
|---|---|---|---|---|---|
| OPES0010 | h | Peón especial | 0.315 | 15.06 | 4.74 |
|  |  | Total |  |  | 4.74 |

| Medición | Uds. | Parcial |
|---|---|---|
| Planta baja | 90.68 | 90.68 |
| Descansillos de escalera | 18.8 | 18.80 |
| Subtotal |  | 109.48 |
| Total |  | 109.48 |

**E01EPS010** m2 DEMOL.SOLERAS H.A.<15cm.C/COMP. (06/10/2017)
12.46 m2 × 9.86 = 122.86
Demolición de soleras de hormigón ligeramente armado con mallazo, hasta 15 cm. de espesor, con compresor, incluso limpieza y retirada de escombros a pie de carga, sin transporte a vertedero y con p.p. de medios auxiliares.

| Código | Ud | Descripción | Rendimiento | Precio | Importe |
|---|---|---|---|---|---|
| OPES0010 | h | Peón especial | 0.3 | 15.06 | 4.52 |
| OPOR0010 | h. | Peón ordinario (mano de obra; 06/10/2017) | 0.3 | 14.88 | 4.46 |
| M06CM030 | h. | Compres.port.diesel m.p.5m3/min (maquinaria) | 0.3 | 2.3924286954399 | 0.72 |
| M06MR110 | h. | Martillo man.romp.neum. 22 kg. (maquinaria) | 0.2 | 0.8005084608316 | 0.16 |
|  |  | Total |  |  | 9.86 |

| Medición | Uds. | Largo | Ancho | Parcial |
|---|---|---|---|---|
| Nueva salida de emergencia | 1 | 4 | 1.55 | 6.20 |
| Subtotal |  |  |  | 6.20 |
| Losa escalera | 1 | 1.5 | 2 | 3.00 |
| Saneamiento | 1 | 9.9 | 0.3 | 2.97 |
|  | 1 | 0.95 | 0.3 | 0.29 |
| Subtotal |  |  |  | 6.26 |
| Total |  |  |  | 12.46 |

**E01E0030** m2 DEMOLICIÓN DE PELDAÑEADO DE HORMIGÓN ARMADO S/T (04/04/2006)
3 m2 × 16.09 = 48.27
Demolición parcial con medios manuales de peldañeado de hormigón armado, con compresor, incluso limpieza y retirada de escombros a pie de carga, sin transporte a vertedero y con p.p. de medios auxiliares. Medida la superficie de proyección en planta

| Código | Ud | Descripción | Rendimiento | Precio | Importe |
|---|---|---|---|---|---|
| OFPR0010 | h | Oficial 1ª (mano de obra) | 0.45 | 15.83 | 7.12 |
| OPES0010 | h | Peón especial | 0.45 | 15.06 | 6.78 |
| M06CM030 | h. | Compres.port.diesel m.p.5m3/min | 0.45 | 2.3924286954399 | 1.08 |
| M06MR110 | h. | Martillo man.romp.neum. 22 kg. | 0.45 | 0.8005084608316 | 0.36 |
| MW00070 | h | Carretilla mecánica basculante 1m3 | 0.3 | 2.4998552367822 | 0.75 |
|  |  | Total |  |  | 16.09 |

| Medición | Uds. | Largo | Ancho | Parcial |
|---|---|---|---|---|
| Escalera | 1 | 2 | 1.5 | 3.00 |
| Total |  |  |  | 3 |

**E01A0200** m2 DEMOLICIÓN DE TABICÓN DE LADRILLO MED. MANUALES. S/T (04/05/2004)
29.63 m2 × 6.37 = 188.74
Demolición de tabicón de ladrillo con medios manuales, incluso limpieza y retirada de materiales a pie de carga. Medida la superficie inicial deduciendo huecos.

| Código | Ud | Descripción | Rendimiento | Precio | Importe |
|---|---|---|---|---|---|
| OPES0010 | h | Peón especial | 0.2 | 15.06 | 3.012 |
| OFPR0010 | h | Oficial 1ª | 0.2 | 15.83 | 3.166 |
| MW00070 | h | Carretilla mecánica basculante 1m3 | 0.05 | 2.4998552367822 | 0.125 |
| %1PMA0001 | % | Medios auxiliares (04/05/2004) | 1 % | 6.303 | 0.063 |
|  |  | Total |  |  | 6.37 |

Relación comercial: 000, 6.31, 001, 002

| Medición | Uds. | Largo | Alto | Parcial |
|---|---|---|---|---|
| Tabiques planta baja | 1 | 4.86 | 3 | 14.58 |
| -pilar | -1 | 0.5 | 3 | -1.50 |
| - puertas | -2 | 0.86 | 2.1 | -3.61 |
|  | 1 | 1.1 | 3 | 3.30 |
| - puerta | -1 | 0.86 | 2.1 | -1.81 |
|  | 1 | 1.45 | 3 | 4.35 |
| Conserjería | 1 | 3.35 | 1.1 | 3.69 |
|  | 1 | 2.3 | 1.1 | 2.53 |
| Subtotal |  |  |  | 21.53 |
| tabique p3 | 1 | 2.7 | 3 | 8.10 |
| Subtotal |  |  |  | 8.10 |
| Total |  |  |  | 29.63 |

**E01A0210** m2 DEMOLICIÓN SELECTIVA M. MANUALES DE DOBLE TABIQUE A LA CAPUCHINA (04/05/2004)
13.81 m2 × 10.62 = 146.66
Demolición selectiva con medios manuales de doble tabique a la capuchina de ladrillo hueco sencillo,incluso limpieza y retirada de materiales a pie de carga. Medida la superficie inicial deduciendo huecos.

| Código | Ud | Descripción | Rendimiento | Precio | Importe |
|---|---|---|---|---|---|
| OPES0010 | h | Peón especial | 0.35 | 15.06 | 5.27 |
| OPOR0010 | h. | Peón ordinario | 0.35 | 14.88 | 5.21 |
| MW00070 | h | Carretilla mecánica basculante 1m3 | 0.01 | 2.4998552367822 | 0.02 |
| %1PMA0001 | % | Medios auxiliares | 1 % | 10.50 | 0.11 |
|  |  | Total |  |  | 10.62 |

Relación comercial: 000, 10.51, 001, 002

| Medición | Uds. | Ancho | Alto | Parcial |
|---|---|---|---|---|
| Puertas ascensor | 4 | 1.15 | 2.5 | 11.50 |
| Puerta nueva emergencia | 1 | 1.1 | 2.1 | 2.31 |
| Subtotal |  |  |  | 13.81 |
| Total |  |  |  | 13.81 |

**E01C0030** m2 DESMONTADO DE PUERTA DE ACERO
4.18 m2 × 6.02 = 25.16
Desmontado de puerta de acero. Medida la superficie de fuera a fuera del cerco.

| Código | Ud | Descripción | Rendimiento | Precio | Importe |
|---|---|---|---|---|---|
| OPES0010 | h | Peón especial | 0.4 | 15.06 | 6.02 |
|  |  | Total |  |  | 6.02 |

| Medición | Uds. | Ancho | Alto | Parcial |
|---|---|---|---|---|
| Puerta salida existente | 1 | 1.67 | 2.5 | 4.18 |
| Total |  |  |  | 4.18 |

**E01C0040** m2 LEVANT.CARPINTERIAS METALICAS
10.74 m2 × 7.53 = 80.87
Levantado de carpintería metálica, en cualquier tipo de tabiques, incluidos cercos, hojas y accesorios, por medios manuales, incluso limpieza, retirada de escombros a pie de carga, sin transporte a vertedero y con p.p. de medios auxiliares.

| Código | Ud | Descripción | Rendimiento | Precio | Importe |
|---|---|---|---|---|---|
| OPES0010 | h | Peón especial | 0.5 | 15.06 | 7.53 |
|  |  | Total |  |  | 7.53 |

Claves: cerco, metal, carpintería, levantar, mano, accesorio, vertedero, transporte, manual, limpieza, escombro, carga, medio, auxiliar, pie, tabiquería, hoja

| Medición | Uds. | Largo | Alto | Parcial |
|---|---|---|---|---|
| Conserjería | 1 | 3.35 | 1.9 | 6.37 |
|  | 1 | 2.3 | 1.9 | 4.37 |
| Subtotal |  |  |  | 10.74 |
| Total |  |  |  | 10.74 |

**01KMP90001** m2 DEMOLICIÓN SELECTIVA M. MANUALES DE PUERTA DE MADERA
23.07 m2 × 7.53 = 173.72
Demolición selectiva con medios manuales de puerta de madera con precerco. Medida la superficie de fuera a fuera del precerco.

| Código | Ud | Descripción | Rendimiento | Precio | Importe |
|---|---|---|---|---|---|
| OPES0010 | h | Peón especial | 0.5 | 15.06 | 7.53 |
|  |  | Total |  |  | 7.53 |

| Medición | Uds. | Ancho | Alto | Parcial |
|---|---|---|---|---|
| Puertas a cambiar PB | 3 | 0.86 | 2.1 | 5.42 |
| P1 | 3 | 0.86 | 2.1 | 5.42 |
| P2 | 5 | 0.86 | 2.1 | 9.03 |
|  | 1 | 0.76 | 2.1 | 1.60 |
| P3 | 1 | 0.76 | 2.1 | 1.60 |
| Subtotal |  |  |  | 23.07 |
| Total |  |  |  | 23.07 |

**E01C0050** m2 DEMOLICIÓN DE CERRAMIENTO DE VIDRIO MOLDEADO
58.8 m2 × 5.56 = 326.93
Demolición de cerramiento de fachada formado por fábrica de bloques de vidrio moldeado de 34 mm de espesor, con medios manuales, sin afectar a la estabilidad de los elementos constructivos contiguos, y carga manual sobre camión o contenedor, sin transporte a vertedero y con p.p. de medios auxiliares.

| Código | Ud | Descripción | Rendimiento | Precio | Importe |
|---|---|---|---|---|---|
| OPES0010 | h | Peón especial | 0.18 | 15.06 | 2.71 |
| OFPR0010 | h | Oficial 1ª | 0.18 | 15.83 | 2.85 |
|  |  | Total |  |  | 5.56 |

Claves: cerco, metal, carpintería, levantar, mano, accesorio, vertedero, transporte, manual, limpieza, escombro, carga, medio, auxiliar, pie, tabiquería, hoja

| Medición | Uds. | Largo | Alto | Parcial |
|---|---|---|---|---|
| Pavés | 4 | 4.9 | 3 | 58.80 |
| Total |  |  |  | 58.8 |

## C02 ACONDICIONAMIENTO DE TERRENOS
Importe: 329.78

**E0200100** m3 EXC. POZOS TIERRA C. MEDIA, M. MANUALES, PROF. MAX. 1,50 m
6.17 m3 × 49.7 = 306.65
Excavación, en pozos, de tierras de consistencia media realizada con medios manuales hasta una profundidad máxima de 1,50 m, incluso extracción a los bordes. Medido el volumen en perfil natural.

| Código | Ud | Descripción | Rendimiento | Precio | Importe |
|---|---|---|---|---|---|
| OPES0010 | h | Peón especial | 3.3 | 15.06 | 49.70 |
|  |  | Total |  |  | 49.7 |

| Medición | Uds. | Largo | Ancho | Alto | Parcial |
|---|---|---|---|---|---|
| Foso de ascensor | 1 | 2.5 | 2 | 0.5 | 2.50 |
| Nueva salida de emergencia | 2.64 |  |  |  | 2.64 |
|  | 1 | 1.22 | 0.4 | 0.8 | 0.39 |
|  | 1 | 1.65 | 1.3 | 0.3 | 0.64 |
| Subtotal |  |  |  |  | 6.17 |
| Total |  |  |  |  | 6.17 |

**E0200020** m3 EXC. ZANJAS, TIERRA C. MEDIA, M. MANUALES, PROF. MÁX. 1,50 m S/T
0.64 m3 × 36.14 = 23.13
Excavación, en zanjas, de tierras de consistencia media, realizada con medios manuales hasta una profundidad máxima de 1,50 m, incluso extracción a los bordes y transporte a pie de carga. Medido el volumen en perfil natural.

| Código | Ud | Descripción | Rendimiento | Precio | Importe |
|---|---|---|---|---|---|
| OPES0010 | h | Peón especial | 2.4 | 15.06 | 36.14 |
|  |  | Total |  |  | 36.14 |

| Medición | Uds. | Largo | Ancho | Alto | Parcial |
|---|---|---|---|---|---|
| Saneamiento | 1 | 9.9 | 0.3 | 0.2 | 0.59 |
|  | 1 | 0.9 | 0.3 | 0.2 | 0.05 |
| Subtotal |  |  |  |  | 0.64 |
| Total |  |  |  |  | 0.64 |

## C03 SANEAMIENTO (05/08/2002)
Importe: 218.03

**E0300040** m COLECTOR ENTERRADO,TUBERIA 40 (05/08/2002)
1 m × 7.85 = 7.85
DE COLECTOR ENTERRADO DE TUBERIA PRESION DE PVC. 4 KG/CM2. DE 40 MM.DE DIAMETRO NOMINAL,COLOCADO SOBRE LECHO DE ARENA DE 10 CM. DE ESPESOR, INCLUSO P.P. DE PIEZAS ESPECIALES, EXCAVACION ENTIERRAS Y TRANSPORTE DE TIERRAS SOBRANTES A VERTEDERO. MEDIDO ENTRE EJES DE ARQUETAS.

| Código | Ud | Descripción | Rendimiento | Precio | Importe |
|---|---|---|---|---|---|
| OFPR0010 | h | Oficial 1ª | 0.08 | 15.83 | 1.27 |
| OPES0010 | h | Peón especial | 0.125 | 15.06 | 1.88 |
| CUAD0010 | h | cuadrilla, formada por oficial 1ª y peon esp. (mano de obra) | 0.05 | 30.89 | 1.54 |
| MCXC0105 | H | Camión basc. 12 Tm S/C (maquinaria; 30/09/2003) | 0.035 | 10.06 | 0.35 |
| MR00200 | h | PISON MECANICO MANUAL (maquinaria; 05/08/2002) | 0.125 | 1.5500808740354 | 0.19 |
| AA00300 | m3 | ARENA GRUESA (material; 05/08/2002) | 0.09 | 6.4353703083431 | 0.58 |
| WW00300 | u | MATERIAL COMPLEMENTARIO O PZAS. ESPECIALES (material; 27/04/2016) | 1 | 0.2299970586111 | 0.23 |
| WW00400 | u | PEQUEÑO MATERIAL (material; 27/04/2016) | 1 | 0.0499993605676 | 0.05 |
| IF29100 | m | TUBO PVC. DIAM. 40 MM. (05/08/2002) | 1.01 | 1.74 | 1.76 |
|  |  | Total |  |  | 7.85 |

| Medición | Uds. | Largo | Parcial |
|---|---|---|---|
| Aseo accesible | 1 | 1 | 1.00 |
| Total |  |  | 1 |

**E0300070** m COLECTOR ENTERRADO,TUBERIA 110 (05/08/2002)
9.9 m × 11.82 = 117.02
DE COLECTOR ENTERRADO DE TUBERIA PRESION DE PVC. 4 KG/CM2. DE 110 MM.DE DIAMETRO NOMINAL,COLOCADO SOBRE LECHO DE ARENA DE 10 CM. DE ESPESOR, INCLUSO P.P. DE PIEZAS ESPECIALES, EXCAVACION ENTIERRAS Y TRANSPORTE DE TIERRAS SOBRANTES A VERTEDERO. MEDIDO ENTRE EJES DE ARQUETAS.

| Código | Ud | Descripción | Rendimiento | Precio | Importe |
|---|---|---|---|---|---|
| CUAD0010 | h | cuadrilla, formada por oficial 1ª y peon esp. | 0.08 | 30.89 | 2.47 |
| OFPR0010 | h | Oficial 1ª | 0.08 | 15.83 | 1.27 |
| OPES0010 | h | Peón especial | 0.125 | 15.06 | 1.88 |
| AA00300 | m3 | ARENA GRUESA | 0.09 | 6.4353703083431 | 0.58 |
| SC00500 | m | TUBO PVC DIÁM. 110 mm 4 kg/cm2 (material; 09/10/2007) | 1 | 4.66 | 4.66 |
| WW00300 | u | MATERIAL COMPLEMENTARIO O PZAS. ESPECIALES | 1 | 0.2299970586111 | 0.23 |
| consutlrio | u | PEQUEÑO MATERIAL (material; 05/08/2002) | 1 | 0.1907520060195 | 0.19 |
| MCXC0105 | H | Camión basc. 12 Tm S/C | 0.035 | 10.06 | 0.35 |
| MR00200 | h | PISON MECANICO MANUAL | 0.125 | 1.5500808740354 | 0.19 |
|  |  | Total |  |  | 11.82 |

| Medición | Uds. | Largo | Parcial |
|---|---|---|---|
| Aseo accesible | 1 | 9.9 | 9.90 |
| Total |  |  | 9.9 |

**E0300510** u DESAGÜE DE INODORO VERTEDERO CON MANGUETÓN PVC 110 mm (05/08/2002)
1 u × 26.95 = 26.95
Desagüe de inodoro o vertedero formado por manguetón de PVC de 110 mm de diámetro interior, incluso conexiones, contratubo, uniones con piezas especiales, pequeño material y ayudas de albañilería. Medida la unidad ejecutada.

| Código | Ud | Descripción | Rendimiento | Precio | Importe |
|---|---|---|---|---|---|
| CUAD0010 | h | cuadrilla, formada por oficial 1ª y peon esp. | 0.25 | 30.89 | 7.72 |
| IF22700 | m | MANGUETON PVC. 110 MM. (05/08/2002) | 1 | 12.26 | 12.26 |
| OFPR0010 | h | Oficial 1ª | 0.35 | 15.83 | 5.54 |
| WW00300 | u | MATERIAL COMPLEMENTARIO O PZAS. ESPECIALES | 6 | 0.2299970586111 | 1.38 |
| WW00400 | u | PEQUEÑO MATERIAL | 1 | 0.0499993605676 | 0.05 |
|  |  | Total |  |  | 26.95 |

| Medición | Uds. | Parcial |
|---|---|---|
| inodoro | 1 | 1.00 |
| Total |  | 1 |

**E0300520** u DESAGUE LAVABO UN SENO CON SIFON IND.CON PVC. 32MM (05/08/2002)
1 u × 17.62 = 17.62
DE DESAGUE DE LAVABO DE UN SENO CON SIFON INDIVIDUAL FORMADO POR TUBO Y SIFON DE PVC. DE 32 mm. DE DIAMETRO INTERIOR, INSTALADO DESDE LA VALVULA HASTA EL MANGUETON O CANALIZACION DE DERIVACION,INCLUSO CONEXIONES, CONTRATUBO, UNIONES CON PIEZAS ESPECIALES, PEQUEÑO MATERIAL Y AYUDAS DE ALBAÑILERIA. MEDIDA LA UNIDAD EJECUTADA.

| Código | Ud | Descripción | Rendimiento | Precio | Importe |
|---|---|---|---|---|---|
| OFPR0010 | h | Oficial 1ª | 0.45 | 15.83 | 7.12 |
| CUAD0010 | h | cuadrilla, formada por oficial 1ª y peon esp. | 0.2 | 30.89 | 6.18 |
| WW00400 | u | PEQUEÑO MATERIAL | 1 | 0.0499993605676 | 0.05 |
| WW00300 | u | MATERIAL COMPLEMENTARIO O PZAS. ESPECIALES | 1.8 | 0.2299970586111 | 0.41 |
| IF25000 | u | SIFON BOTELLA INDIVIDUAL DIAM. 32 MM. (05/08/2002) | 1 | 1.24 | 1.24 |
| IF29000 | m | TUBO PVC. DIAM. 32 MM. (05/08/2002) | 1.818 | 1.44 | 2.62 |
|  |  | Total |  |  | 17.62 |

| Medición | Uds. | Parcial |
|---|---|---|
| Lavabo | 1 | 1.00 |
| Total |  | 1 |

**E0200900** m2 SOLERA DE HORMIGÓN HM-20, DE 10 cm (04/04/2006)
4.24 m2 × 11.46 = 48.59
Solera de hormigón HM-20, de 10 cm de espesor firme estabilizado y consolidado, incluso p.p. de junta de contorno. Medida la superficie ejecutada.

| Código | Ud | Descripción | Rendimiento | Precio | Importe |
|---|---|---|---|---|---|
| CH04120 | m3 | Hormigón HM-20/P/40/I, suministrado (material; 04/04/2006) | 0.108 | 52.49 | 5.67 |
| CUAD0010 | h | cuadrilla, formada por oficial 1ª y peon esp. | 0.18 | 30.89 | 5.56 |
| WW00300 | u | MATERIAL COMPLEMENTARIO O PZAS. ESPECIALES | 1 | 0.2299970586111 | 0.23 |
|  |  | Total |  |  | 11.46 |

| Medición | Uds. | Largo | Ancho | Parcial |
|---|---|---|---|---|
| Saneamiento | 1 | 9.9 | 0.3 | 2.97 |
|  | 1 | 0.9 | 0.3 | 0.27 |
| conexión a red existente | 1 | 1 | 1 | 1.00 |
| Subtotal |  |  |  | 4.24 |
| Total |  |  |  | 4.24 |

## C04 CIMENTACIONES (04/04/2006)
Importe: 668.92

**E0400010** m3 HORMIGON H-100 EN CIMIENTOS (27/04/2016)
1.1 m3 × 34.26 = 37.69
Hormigon h-100 en cimientos, con aridos rodado de diametro maximo 40 mm, cemento CEMII/A-L32.5 y consistencia plastica, elaborado, transportado y puesto en obra segun instruccion EH-91, incluso p.p. de picado. Medido el volumen teorico ejecutado.

| Código | Ud | Descripción | Rendimiento | Precio | Importe |
|---|---|---|---|---|---|
| PFHO0100 | M3 | Hormigón H-100, II-./35. PA-350 (material; 27/04/2016) | 1.08 | 25.519673633723 | 27.56 |
| OPOR0010 | h. | Peón ordinario | 0.45 | 14.88 | 6.70 |
|  |  | Total |  |  | 34.26 |

| Medición | Uds. | Largo | Ancho | Alto | Parcial |
|---|---|---|---|---|---|
| Foso de ascensor | 1 | 2.5 | 2 | 0.1 | 0.50 |
| Nueva salida de emergencia | 1 | 1.6 | 1.83 | 0.1 | 0.29 |
|  | 1 | 1.65 | 1.3 | 0.1 | 0.21 |
| Z | 1 | 1.35 | 0.4 | 0.1 | 0.05 |
|  | 1 | 1.22 | 0.4 | 0.1 | 0.05 |
| Subtotal |  |  |  |  | 1.10 |
| Total |  |  |  |  | 1.1 |

**E0400200** m3 HORM. ARM. HA-30/B/20/IIa B500S EN LOSAS CIM. V/BOMBA (hasta 32m) (04/04/2006)
2.02 m3 × 129.89 = 262.38
Hormigón armado HA-30/B/20/IIa, consistencia blanda y tamaño máximo del árido 20 mm, en losas de cimentación, suministrado y puesta en obra, vertido con bomba, armadura de acero B 400 S con una cuantía de 50 Kg/m3, incluso ferrallado, separadores, vibrado y curado; según instrucción EHE y CTE DB SE-C. Medido el volumén teórico ejecutado.

| Código | Ud | Descripción | Rendimiento | Precio | Importe |
|---|---|---|---|---|---|
| 03HAL80070 | m3 | HORMIGÓN HA-30/B/20/IIa EN LOSAS DE CIMENT. (04/04/2006) | 1 | 54.81 | 54.81 |
| E0400400 | kg | ACERO EN BARRAS CORRUGADAS B500S EN CIMENT. (04/04/2006) | 60 | 1.15 | 69.00 |
| WW00400 | u | PEQUEÑO MATERIAL | 10 | 0.0499993605676 | 0.50 |
| MB00200 | h | Bomba de hormigonar (maquinaria; 04/04/2006) | 0.1 | 55.84 | 5.58 |
|  |  | Total |  |  | 129.89 |

| Medición | Uds. | Largo | Ancho | Alto | Parcial |
|---|---|---|---|---|---|
| Foso de escalera | 1 | 2.5 | 2 | 0.2 | 1.00 |
| Nueva salida de emergencia | 1 | 1.6 | 1.83 | 0.2 | 0.59 |
|  | 1 | 1.65 | 1.3 | 0.2 | 0.43 |
| Subtotal |  |  |  |  | 2.02 |
| Total |  |  |  |  | 2.02 |

**E0400310** m3 HORM. ARM. HA-30/B/20/IIa B500S EN MURO CONT. I/ENC. 1C. V/BOMBA (hasta 32m) (04/04/2006)
1.44 m3 × 224.99 = 323.99
Hormigón armado HA-30/B/20/IIa, consistencia blanda y tamaño máximo del árido 20 mm, en muros de contención con espesor medio de 0,35 cm, suministrado y puesta en obra, vertido con bomba, armadura de acero B 500 S con una cuantía de 60 Kg/m3, incluso p.p. de encofrado a una cara con chapa metálica, desencofrado, ferrallado, separadores, vibrado y curado; según instrucción EHE y CTE DB SE-C. Medido el volumén teórico ejecutado.

| Código | Ud | Descripción | Rendimiento | Precio | Importe |
|---|---|---|---|---|---|
| 03HAM80060 | m3 | HORMIGÓN HA-30/B/20/IIa EN MUROS DE CONTENCIÓN | 1 | 56.24 | 56.24 |
| E0400400 | kg | ACERO EN BARRAS CORRUGADAS B500S EN CIMENT. | 60 | 1.15 | 69.00 |
| 03ERT80050 | m2 | ENCOFRADO METÁLICO 1 C. EN MURO DE CONTENCIÓN (04/04/2006) | 2.9 | 28.62 | 83.00 |
| MB00200 | h | Bomba de hormigonar | 0.3 | 55.84 | 16.75 |
|  |  | Total |  |  | 224.99 |

| Medición | Uds. | Largo | Ancho | Alto | Parcial |
|---|---|---|---|---|---|
| M1 | 1 | 2.09 | 0.25 | 1.1 | 0.57 |
| M2 | 1 | 2.53 | 0.25 | 1.1 | 0.70 |
| M3 | 1 | 0.61 | 0.25 | 1.1 | 0.17 |
| Subtotal |  |  |  |  | 1.44 |
| Total |  |  |  |  | 1.44 |

**E0400150** m3 HORM. ARM. HA-30/B/20/IIa B500S EN VIGAS/ZUNCHO V/BOMBA (hasta 32m) (04/04/2006)
0.42 m3 × 106.81 = 44.86
Hormigón armado HA-30/B/20/IIa, consistencia blanda y tamaño máximo del árido 20 mm, en vigas y/o zunchos de cimentación, suministrado y puesta en obra, vertido con bomba, armadura de acero B 500 S con una cuantía de 40 Kg/m3, ferrallado, separadores, vibrado y curado; según instrucción EHE, NCSE-02 y CTE DB SE-C. Medido el volumén teórico ejecutado.

| Código | Ud | Descripción | Rendimiento | Precio | Importe |
|---|---|---|---|---|---|
| 03HAA80090 | m3 | HORMIGÓN HA-30/B/20/IIa EN VIGAS/ZUNCHOS DE CIMENT. | 1 | 54.73 | 54.73 |
| E0400400 | kg | ACERO EN BARRAS CORRUGADAS B500S EN CIMENT. | 40 | 1.15 | 46.00 |
| MW00110 | h | Bomba de hormigonar (maquinaria; 04/04/2006) | 0.1 | 55.84 | 5.58 |
| WW00400 | u | PEQUEÑO MATERIAL | 10 | 0.0499993605676 | 0.50 |
|  |  | Total |  |  | 106.81 |

| Medición | Uds. | Largo | Ancho | Alto | Parcial |
|---|---|---|---|---|---|
| Z | 1 | 1.35 | 0.4 | 0.4 | 0.22 |
|  | 1 | 1.22 | 0.4 | 0.4 | 0.20 |
| Subtotal |  |  |  |  | 0.42 |
| Total |  |  |  |  | 0.42 |

## C05 ESTRUCTURAS (04/04/2006)
Importe: 3298.05

**E0500020** m3 HORM. ARM. HA-30/P/20/IIa EN LOSAS I/ENC. MADERA REVESTIR (04/04/2006)
3.25 m3 × 271.39 = 882.02
Hormigón armado HA-30/P/20/IIa, consistencia plástica y tamaño máximo del árido 20 mm, en losas planas, para revestir, suministrado y puesto en obra, armadura de acero B 500 S con una cuantía de 90 kg/m3, incluso p.p. de encofrado de madera, desencofrado, limpieza de fondos, ferrallado, separadores, vibrado, curado, pasos de tuberías, reservas necesarias y ejecución de juntas; construido según EHE y NCSE-02. Medido el volumen teórico ejecutado, descontando huecos mayores de 0,25 m2.

| Código | Ud | Descripción | Rendimiento | Precio | Importe |
|---|---|---|---|---|---|
| 05HHL00103 | m3 | HORMIGÓN PARA ARMAR HA-30/P/20/IIa EN LOSAS (04/04/2006) | 1 | 64.21 | 64.21 |
| 05HEM00101 | m2 | ENCOFRADO DE MADERA DE PINO EN LOSAS PARA REVESTIR (04/04/2006) | 7 | 13.11 | 91.77 |
| 05HED00001 | m2 | DESENCOFRADO ELEM. HORM. A REVESTIR ENC. CON MADERA | 7 | 2.73 | 19.11 |
| 05HAC00015 | kg | ACERO EN BARRAS CORRUGADAS TIPO B500S (04/04/2006) | 90 | 1.07 | 96.30 |
|  |  | Total |  |  | 271.39 |

Claves: elaboración, hormigón, armadura, consistencia, vibración, plástico, plano, encofrar, vertedero, colocación, norma, central, madero, losa

| Medición | Uds. | Largo | Ancho | Alto | Parcial |
|---|---|---|---|---|---|
| Cubierta ascensor | 1 | 2.5 | 2 | 0.15 | 0.75 |
| Ampliación descansillo escalera | 2.5 |  |  |  | 2.50 |
| Subtotal |  |  |  |  | 3.25 |
| Total |  |  |  |  | 3.25 |

**E0500030** m3 HORM. ARM. HA-30/P/20/IIa EN LOSAS INCLIN. I/ENC. MADERA REV. (04/04/2006)
0.37 m3 × 277.65 = 102.73
Hormigón armado HA-30/P/20/IIa, consistencia plástica y tamaño máximo del árido 20 mm, en losas inclinadas, para revestir, suministrado y puesto en obra, armadura de acero B 500 S con una cuantía de 90 kg/m3, incluso p.p. de encofrado de madera, desencofrado, limpieza de fondos, ferrallado, separadores, vibrado, curado, pasos de tuberías, reservas necesarias y ejecución de juntas; construido según EHE. Medido el volumen teórico ejecutado, descontando huecos mayores de 0,25 m2.

| Código | Ud | Descripción | Rendimiento | Precio | Importe |
|---|---|---|---|---|---|
| OFPR0010 | h | Oficial 1ª | 0.3 | 15.83 | 4.75 |
| OPES0010 | h | Peón especial | 0.1 | 15.06 | 1.51 |
| 05HHL00103 | m3 | HORMIGÓN PARA ARMAR HA-30/P/20/IIa EN LOSAS | 1 | 64.21 | 64.21 |
| 05HEM00101 | m2 | ENCOFRADO DE MADERA DE PINO EN LOSAS PARA REVESTIR | 7 | 13.11 | 91.77 |
| 05HED00001 | m2 | DESENCOFRADO ELEM. HORM. A REVESTIR ENC. CON MADERA | 7 | 2.73 | 19.11 |
| 05HAC00015 | kg | ACERO EN BARRAS CORRUGADAS TIPO B500S | 90 | 1.07 | 96.30 |
|  |  | Total |  |  | 277.65 |

Claves: losa, hormigón, inclinación, armadura, consistencia, plástico, elaboración, encofrar, madero, vertedero, vibración, colocación, central, norma

| Medición | Uds. | Largo | Ancho | Alto | Parcial |
|---|---|---|---|---|---|
| escaleras | 1 | 1.1 | 1.35 | 0.2 | 0.30 |
| Peldañeado | 0.0702 |  |  |  | 0.07 |
| Subtotal |  |  |  |  | 0.37 |
| Total |  |  |  |  | 0.37 |

**E0500600** kg ACERO S275JR EN PLACA DE ANCLAJE A CIMENTACIÓN (04/04/2006)
178.41 kg × 1.7 = 303.30
Acero S 275 JR en placa de anclaje a la cimentación con cuatro barras de acero B 500 S de 20 mm soldadas o atornilladas y taladro central de 5 cm de diámetro, incluso corte elaboración y montaje, capa de imprimación antioxidante y p.p. de elementos de unión y ayudas de albañilería; según instrucción EHE y CTE DB SE-A. Medido el peso nominal.

| Código | Ud | Descripción | Rendimiento | Precio | Importe |
|---|---|---|---|---|---|
| OFPR0010 | h | Oficial 1ª | 0.045 | 15.83 | 0.71 |
| CA00320 | kg | ACERO B 500 S (material; 04/04/2006) | 0.388 | 0.77 | 0.30 |
| CA00700 | kg | ACERO S 275 JR, EN CHAPA ELABORADO Y PINTADO (material; 04/04/2006) | 0.692 | 0.98 | 0.68 |
| WW00400 | u | PEQUEÑO MATERIAL | 0.1 | 0.0499993605676 | 0.00 |
|  |  | Total |  |  | 1.7 |

| Medición | Uds. | Parcial |
|---|---|---|
| Placas de anclaje | 176.625 | 176.63 |
| Pernos de placas de anclaje Ø16 | 1.776 | 1.78 |
| Subtotal |  | 178.41 |
| Total |  | 178.41 |

**E0500610** kg ACERO PERFILES LAM. EN CAL. EN VIGAS UNIÓN SOLDADA (04/04/2006)
1358.11 kg × 1.48 = 2010.00
Acero en perfiles laminados en caliente S 275 JR en vigas, mediante unión soldada, incluso corte y elaboración, montaje, lijado, imprimación con capa de imprimación antioxidante y p.p. de soldadura, previa limpieza de bordes, pletinas, casquillos y piezas especiales; construido según CTE DB SE-A. Medido el peso nominal.

| Código | Ud | Descripción | Rendimiento | Precio | Importe |
|---|---|---|---|---|---|
| OFPR0010 | h | Oficial 1ª | 0.02 | 15.83 | 0.32 |
| OPES0010 | h | Peón especial | 0.02 | 15.06 | 0.30 |
| CA01400 | kg | ACERO PERFILES S 275 JR VIGAS ESTRUCT SOLD. (material; 04/04/2006) | 1.08 | 0.79 | 0.85 |
| WW00400 | u | PEQUEÑO MATERIAL | 0.08 | 0.0499993605676 | 0.00 |
| WW00300 | u | MATERIAL COMPLEMENTARIO O PZAS. ESPECIALES | 0.06 | 0.2299970586111 | 0.01 |
|  |  | Total |  |  | 1.48 |

| Medición | Uds. | Parcial |
|---|---|---|
| P1 HEB 140 | 434.73 | 434.73 |
| P2 HEB 140 | 202.2 | 202.20 |
| VIGAS P1 Y P2 HEB 140 | 132.104 | 132.10 |
|  | 153.672 | 153.67 |
|  | 33.026 | 33.03 |
| VIGAS P2, P3 y cubierta | 198.156 | 198.16 |
|  | 204.222 | 204.22 |
| Subtotal |  | 1358.11 |
| Total |  | 1358.11 |

## C06 CUBIERTAS (05/08/2002)
Importe: 410.24

**E0600010** m2 FALDÓN AZ. NO TRANS. INVERTIDA (05/08/2002)
6 m2 × 34.2 = 205.20
Faldón de azotea invertida no transitable constituida por: formación de pendiente suave con mortero M2,5 (1:8); membrana de betún modificado IBM-48, con doble armadura de polietileno, capa difusora de vapor 70 gr/m2, panel aislante de poliestireno extrusionado de 30 mm de espesor y densidad 25 kg/m3, de juntas escalonadas a media madera, tejido antipunzonamiento de polipropileno de 100 gr/m2, y capa de protección de 5 cm de espesor con árido rodado, de 16 a 32 mm de diámetro. Medido en proyección horizontal deduciendo huecos mayores de 1 m2.

| Código | Ud | Descripción | Rendimiento | Precio | Importe |
|---|---|---|---|---|---|
| OFPR0010 | h | Oficial 1ª | 0.2 | 15.83 | 3.17 |
| CUAD0010 | h | cuadrilla, formada por oficial 1ª y peon esp. | 0.445 | 30.89 | 13.75 |
| QW00800 | m2 | TEJIDO ANTIPUNZONAMIENTO 100 gr/m2 (material; 04/04/2006) | 1.1 | 0.9 | 0.99 |
| XI01800 | m2 | MEMBRANA BETÚN MODIF. ARM. DOBLE POLIETILENO 4 mm (material; 04/04/2006) | 1.111 | 6.65 | 7.39 |
| QW01000 | m2 | TEJIDO SEPARADOR 70 gr/m2 (material; 04/04/2006) | 1.1 | 0.73 | 0.80 |
| AGM00600 | m3 | MORTERO DE CEMENTO M2,5 (1:8) CEM II/A-L 32,5 N (material; 05/08/2002) | 0.052 | 41.3 | 2.15 |
| AG00200 | m3 | GRAVA DIÁM. 16/32 mm (material; 04/04/2006) | 0.05 | 9.64 | 0.48 |
| QW00700 | m3 | POLIESTIRENO EXTRUSIONADO EN PLANCHAS DE 25 kg/m3 DENSIDAD (material; 04/04/2006) | 0.03 | 182.25 | 5.47 |
|  |  | Total |  |  | 34.2 |

| Medición | Uds. | Largo | Ancho | Parcial |
|---|---|---|---|---|
| cubierta ascensor | 1 | 2.5 | 2 | 5.00 |
| ampliación de descansillo | 1 |  |  | 1.00 |
| Subtotal |  |  |  | 6.00 |
| Total |  |  |  | 6 |

**E0600020** m REMATE DE FALDÓN DE AZOTEA INVERTIDA NO TRANSITABLE (05/08/2002)
9 m × 14.65 = 131.85
Remate de faldón de azotea invertida no transitable formado por bloque de hormigón armado en forma de L de 50x40x5 cm, con acanaladura para desagüe y pestaña de unión rellena con mortero M2,5 (1:8). Medida la longitud ejecutada por el borde exterior.

| Código | Ud | Descripción | Rendimiento | Precio | Importe |
|---|---|---|---|---|---|
| ATC00100 | h | CUADRILLA ALBAÑILERÍA, FORMADA POR OFICIAL 1ª Y PEÓN ESP. (mano de obra) | 0.25 | 30.89 | 7.72 |
| AGM00600 | m3 | MORTERO DE CEMENTO M2,5 (1:8) CEM II/A-L 32,5 N | 0.005 | 41.3 | 0.21 |
| QP02400 | u | PIEZA PREFABRICADA HORMIGON ARMADO L, 50x45x5 cm (material; 03/07/2017) | 2 | 3.36 | 6.72 |
|  |  | Total |  |  | 14.65 |

| Medición | Uds. | Largo | Parcial |
|---|---|---|---|
| Cubierta ascensor | 2 | 2.5 | 5.00 |
|  | 2 | 2 | 4.00 |
| Subtotal |  |  | 9.00 |
| Total |  |  | 9 |

**E0600030** u ENC. FALDÓN DE GRAVILLA CON SUMIDERO, REFUERZO LÁMINA DE PVC (05/08/2002)
1 u × 13.9 = 13.90
Encuentro de faldón con protección de gravilla con sumidero, incluso maestra de tabicón de ladrillo hueco y refuerzo de lámina de PVC de 1,2 mm de espesor armada con fibra de poliéster. Medida la longitud ejecutada.

| Código | Ud | Descripción | Rendimiento | Precio | Importe |
|---|---|---|---|---|---|
| OFPR0010 | h | Oficial 1ª | 0.15 | 15.83 | 2.37 |
| ATC00100 | h | CUADRILLA ALBAÑILERÍA, FORMADA POR OFICIAL 1ª Y PEÓN ESP. | 0.07 | 30.89 | 2.16 |
| AGM00500 | m3 | mortero de cemento M5 (1:6) CEM II/A-L 32,5 N (material; 05/08/2002) | 0.01 | 46.58 | 0.47 |
| FL00300 | mu | LADRILLO HUECO DOBLE 9 CM. (material; 05/08/2002) | 0.005 | 41.212472879482 | 0.21 |
| XI01500 | m2 | LÁMINA VINILICA PVC CON ARM. POLIESTIRENO 1,2 mm (material; 03/07/2017) | 1.01 | 8.55 | 8.64 |
| WW00400 | u | PEQUEÑO MATERIAL | 1 | 0.0499993605676 | 0.05 |
|  |  | Total |  |  | 13.9 |

| Medición | Uds. | Parcial |
|---|---|---|
| Cubierta ascensor | 1 | 1.00 |
| Total |  | 1 |

**E0600040** u CAZOLETA SIFÓNICA DE PVC CON REJILLA DE FUNDICIÓN (09/10/2007)
1 u × 51.03 = 51.03
Cazoleta sifónica de PVC de 160 mm de diámetro, salida de 110 mm de diámetro, incluso rejilla de fundición conexión a bajante, sellado de uniones, paso de forjados y p.p. de piezas especiales; construida según CTE DB HS-1 y HS-5. Medida la unidad terminada.

| Código | Ud | Descripción | Rendimiento | Precio | Importe |
|---|---|---|---|---|---|
| SS00200 | u | CAZOLETA SIFÓNICA PVC DIÁM. 160 mm (material; 09/10/2007) | 1 | 27.12 | 27.12 |
| WW00400 | u | PEQUEÑO MATERIAL | 1 | 0.0499993605676 | 0.05 |
| WW00300 | u | MATERIAL COMPLEMENTARIO O PZAS. ESPECIALES | 4 | 0.2299970586111 | 0.92 |
| SW00500 | u | REJILLA DE FUNDICION DE DIÁM. 150 mm (material; 09/10/2007) | 1 | 9.88 | 9.88 |
| CUAD0010 | h | cuadrilla, formada por oficial 1ª y peon esp. | 0.218 | 30.89 | 6.73 |
| OFPR0010 | h | Oficial 1ª | 0.4 | 15.83 | 6.33 |
|  |  | Total |  |  | 51.03 |

| Medición | Uds. | Parcial |
|---|---|---|
| Cubierta ascensor | 1 | 1.00 |
| Total |  | 1 |

**E0600050** m BAJANTE DE PVC REFORZADO, DIÁM. NOM. 110 mm (09/10/2007)
0.5 m × 16.51 = 8.26
Bajante de PVC reforzado, de 110 mm de diámetro nominal, incluso sellado de uniones, paso de forjados, abrazaderas y p.p. de piezas especiales; construido según CTE DB HS-5. Medida la longitud terminada.

| Código | Ud | Descripción | Rendimiento | Precio | Importe |
|---|---|---|---|---|---|
| CUAD0010 | h | cuadrilla, formada por oficial 1ª y peon esp. | 0.35 | 30.89 | 10.81 |
| WW00400 | u | PEQUEÑO MATERIAL | 1 | 0.0499993605676 | 0.05 |
| SB00900 | m | BAJANTE PVC DIÁM. 110 mm (material; 09/10/2007) | 1.01 | 4.56 | 4.61 |
| WW00300 | u | MATERIAL COMPLEMENTARIO O PZAS. ESPECIALES | 4.5 | 0.2299970586111 | 1.03 |
|  |  | Total |  |  | 16.51 |

| Medición | Uds. | Largo | Parcial |
|---|---|---|---|
| Gargola cubierta ascensor | 1 | 0.5 | 0.50 |
| Total |  |  | 0.5 |

## C07 ALBAÑILERÍA (05/08/2002)
Importe: 7018.99

**E07FL040** m2 FÁBRICA 19 cm ESP. CON BLOQUE TERMOARCILLA (05/08/2002)
60.3 m2 × 28.57 = 1722.77
Muro de carga de 19 cm de espesor de fábrica armada de bloque de termoarcilla, 30x19x19 cm, para revestir, resistencia a compresión 10 N/mm², recibida con mortero de cemento industrial, color gris, M-5, suministrado a granel, reforzado con armadura de tendel prefabricada de acero galvanizado en caliente con recubrimiento de resina epoxi, de 3,7 mm de diámetro y de 75 mm de anchura, rendimiento 2,45 m/m².construida según CTE. Medida deduciendo huecos.

| Código | Ud | Descripción | Rendimiento | Precio | Importe |
|---|---|---|---|---|---|
| OFPR0010 | h | Oficial 1ª | 0.4 | 15.83 | 6.33 |
| OPES0010 | h | Peón especial | 0.4 | 15.06 | 6.02 |
| AGM00800 | m3 | MORTERO DE CEMENTO CEM II/A-L 32.5,AR.RIO M-4(1:6)+PLAST. (material; 05/08/2002) | 0.007 | 44.72 | 0.31 |
| mt02btr020lb | u | Bloque de termoarcilla, 30x19x19 cm, para revestir, resistencia a compresión 10 N/mm². Según UNE-EN 771-1. (material) | 17.85 | 0.56 | 10.00 |
| mt08var050 | Kg | Alambre galvanizado para atar, de 1,30 mm de diámetro. (material) | 0.01 | 1.1 | 0.01 |
| mt07aag010ebe | m | Armadura de tendel prefabricada de acero galvanizado en caliente con recubrimiento de resina epoxi de 3,7 mm de diámetro y 75 mm (material) | 2.45 | 2.41 | 5.90 |
|  |  | Total |  |  | 28.57 |

| Medición | Uds. | Largo | Alto | Parcial |
|---|---|---|---|---|
| Fachadas hueco ascensor | 1 | 2 | 13.4 | 26.80 |
|  | 1 | 2.5 | 13.4 | 33.50 |
| Subtotal |  |  |  | 60.30 |
| Total |  |  |  | 60.3 |

**E07FL010** m2 TABICÓN DE LADRILLO H/D 9 cm ESPESOR (05/08/2002)
41.04 m2 × 10.1 = 414.50
Tabicón de ladrillo cerámico hueco doble 24x11,5x9 cm, recibido con mortero M5 de cemento CEM II/A-L 32,5 N y arena de río, con plastificante, incluso replanteo, aplomado y recibido de cercos, humedecido de las piezas y limpieza; según CTE DB SE-F. Medido a cinta corrida.

| Código | Ud | Descripción | Rendimiento | Precio | Importe |
|---|---|---|---|---|---|
| OFPR0010 | h | Oficial 1ª | 0.25 | 15.83 | 3.96 |
| OPES0010 | h | Peón especial | 0.25 | 15.06 | 3.77 |
| FL00300 | mu | LADRILLO HUECO DOBLE 9 CM. | 0.037 | 41.212472879482 | 1.52 |
| AGM00800 | m3 | MORTERO DE CEMENTO CEM II/A-L 32.5,AR.RIO M-4(1:6)+PLAST. | 0.019 | 44.72 | 0.85 |
|  |  | Total |  |  | 10.1 |

| Medición | Uds. | Largo | Alto | Parcial |
|---|---|---|---|---|
| Tabiques pb | 1 | 4.95 | 3 | 14.85 |
|  | 1 | 2.15 | 3 | 6.45 |
|  | 1 | 2.4 | 3 | 7.20 |
|  | 1 | 0.48 | 3 | 1.44 |
| PB nueva salida | 1 | 1.25 | 3 | 3.75 |
|  | 1 | 2.45 | 3 | 7.35 |
| Subtotal |  |  |  | 41.04 |
| Total |  |  |  | 41.04 |

**E07O0010** m CARGADERO FORMADO POR VIGUETA AUTORRESISTENTE+APOYO (05/08/2002)
5.9 m × 13.51 = 79.71
Cargadero formado por vigueta de hormigón pretensado, incluso p.p. de emparchado con elementos de fábrica de ladrillo y piezas especiales metalicas de apoyo en elementos de hormigon de acero galvanizado en caliente de unión con tornillos calibrados. Medida la longitud ejecutada y colocada.

| Código | Ud | Descripción | Rendimiento | Precio | Importe |
|---|---|---|---|---|---|
| OFPR0010 | h | Oficial 1ª | 0.302 | 15.83 | 4.78 |
| OPES0010 | h | Peón especial | 0.151 | 15.06 | 2.27 |
| WW00300 | u | MATERIAL COMPLEMENTARIO O PZAS. ESPECIALES | 1 | 0.2299970586111 | 0.23 |
| AGM00500 | m3 | mortero de cemento M5 (1:6) CEM II/A-L 32,5 N | 0.026 | 46.58 | 1.21 |
| CV00200 | m | VIGUETA AUTORRESISTENTE PRETENSADA (material; 04/04/2006) | 1.02 | 2.4295781819329 | 2.48 |
| FL00500 | mu | LADRILLO HUECO SENCILLO 4 cm (material; 04/04/2006) | 0.018 | 43.391061579811 | 0.78 |
| CA025001 | kg | ACERO GALVANIZADO EN CALIENTE, ATORNILLADA (material; 04/04/2006) | 0.5 | 3.52 | 1.76 |
|  |  | Total |  |  | 13.51 |

| Medición | Uds. | Largo | Parcial |
|---|---|---|---|
| Nueva salida | 1 | 1.1 | 1.10 |
| Puertas ascensor | 4 | 1.2 | 4.80 |
| Subtotal |  |  | 5.90 |
| Total |  |  | 5.9 |

**E07O0020** m UMBRAL DE MÁRMOL "BLANCO MACAEL" (05/08/2002)
5.9 m × 33.23 = 196.06
Umbral de mármol blanco Macael de 30 cm de anchura y 3 cm de espesor, recibido con mortero bastardo M10 (1:0,5:4), incluso enlechado, repaso y limpieza. Medido según la anchura libre del hueco.

| Código | Ud | Descripción | Rendimiento | Precio | Importe |
|---|---|---|---|---|---|
| AGM01600 | m3 | MORTERO BASTARDO CEM II/A-L 32.5,CAL Y AR.RIO M-4 (1:1:7) (material; 05/08/2002) | 0.01 | 46.82 | 0.47 |
| OPES0010 | h | Peón especial | 0.12 | 15.06 | 1.81 |
| RS07900 | m | UMBRAL DE MÁRMOL BLANCO MACAEL 30x3 cm (material; 09/10/2007) | 1.113 | 24.3 | 27.05 |
| AGL00100 | m3 | LECHADA DE CEMENTO CEM II/A-L 32,5 N (material; 05/08/2002) | 0.001 | 102.26 | 0.10 |
| OFPR0010 | h | Oficial 1ª | 0.24 | 15.83 | 3.80 |
|  |  | Total |  |  | 33.23 |

| Medición | Uds. | Largo | Parcial |
|---|---|---|---|
| Nueva salida | 1 | 1.1 | 1.10 |
| Puertas ascensor | 4 | 1.2 | 4.80 |
| Subtotal |  |  | 5.90 |
| Total |  |  | 5.9 |

**E07O0021** m UMBRAL DE MÁRMOL "BLANCO MACAEL" EN TABIQUES (05/08/2002)
2.6 m × 22.91 = 59.57
Umbral de mármol blanco Macael de 10-15 cm de anchura y 3 cm de espesor, recibido con mortero bastardo M10 (1:0,5:4), incluso enlechado, repaso y limpieza. Medido según la anchura libre del hueco.

| Código | Ud | Descripción | Rendimiento | Precio | Importe |
|---|---|---|---|---|---|
| AGM01600 | m3 | MORTERO BASTARDO CEM II/A-L 32.5,CAL Y AR.RIO M-4 (1:1:7) | 0.01 | 46.82 | 0.47 |
| OPES0010 | h | Peón especial | 0.12 | 15.06 | 1.81 |
| AGL00100 | m3 | LECHADA DE CEMENTO CEM II/A-L 32,5 N | 0.001 | 102.26 | 0.10 |
| OFPR0010 | h | Oficial 1ª | 0.24 | 15.83 | 3.80 |
| RS07901 | m | UMBRAL DE MÁRMOL BLANCO MACAEL 15x3 cm (material; 23/03/2017) | 1.113 | 15.03 | 16.73 |
|  |  | Total |  |  | 22.91 |

| Medición | Uds. | Largo | Parcial |
|---|---|---|---|
| Puertas sustituidas | 13 | 0.2 | 2.60 |
| Total |  |  | 2.6 |

**E07VA010** m2 MURO DE UGLASS (23/03/2017)
39.76 m2 × 90.09 = 3581.98
Cerramiento vertical curvado con perfiles de vidrio impreso, translúcido, armado en forma de U, SGG U-Glas "SAINT-GOBAIN GLASS", colocado en greca para pared simple. Medida la superficie ejecutada.

| Código | Ud | Descripción | Rendimiento | Precio | Importe |
|---|---|---|---|---|---|
| OFPR0010 | h | Oficial 1ª | 1 | 15.83 | 15.83 |
| OPES0010 | h | Peón especial | 1 | 15.06 | 15.06 |
| mt21vec010b | m2 | Vidrio impreso armado, con sección en forma de U, SGG U-Glas (material; 23/03/2017) | 1.012 | 56 | 56.67 |
| mt21vva010 | Kg | Sellado de juntas mediante la aplicación con pistola de silicona sintética incolora. (material) | 0.01 | 1.1 | 0.01 |
| mt21vva021 | ud | Material auxiliar para la colocación de vidrios. (material) | 2 | 1.26 | 2.52 |
|  |  | Total |  |  | 90.09 |

| Medición | Uds. | Largo | Alto | Parcial |
|---|---|---|---|---|
| Descansillo escaleras | 4 | 3.55 | 2.8 | 39.76 |
| Total |  |  |  | 39.76 |

**E07IE001** Ud Ayudas a Insta. Electrica
1 Ud × 482.2 = 482.20
P.A. Ayudas de albañileria a los oficios de instalacion electrica, telefonia y T.V. e incluso materiales de agarre y limpieza.

| Código | Ud | Descripción | Rendimiento | Precio | Importe |
|---|---|---|---|---|---|
| OFPR0010 | h | Oficial 1ª | 15.61 | 15.83 | 247.11 |
| OPES0010 | h | Peón especial | 15.61 | 15.06 | 235.09 |
|  |  | Total |  |  | 482.2 |

**E07C001** Ud Ayudas a Carpintería
1 Ud × 482.2 = 482.20
P.A. Ayudas de albañileria a los oficios de carpinteria metalica y cerrajeria, incluso materiales de agarre y limpieza.

| Código | Ud | Descripción | Rendimiento | Precio | Importe |
|---|---|---|---|---|---|
| OFPR0010 | h | Oficial 1ª | 15.61 | 15.83 | 247.11 |
| OPES0010 | h | Peón especial | 15.61 | 15.06 | 235.09 |
|  |  | Total |  |  | 482.2 |

## C08 REVESTIMIENTOS (21/11/2001)
Importe: 13077.56

**E0800040** m2 SOLADO BALDOSAS GRES COMPACTO 40x40 cm (05/08/2002)
63.5 m2 × 25.99 = 1650.37
Solado con baldosas de gres compacto de 40x40 cm recibidas con mortero M5 (1:6), incluso nivelado con capa de arena de 2 cm de espesor medio, enlechado y limpieza del pavimento; construido según CTE. Color a definir por la Dirección Facultativa. Medida la superficie ejecutada.

| Código | Ud | Descripción | Rendimiento | Precio | Importe |
|---|---|---|---|---|---|
| OFPR0010 | h | Oficial 1ª | 0.35 | 15.83 | 5.54 |
| OPES0010 | h | Peón especial | 0.18 | 15.06 | 2.71 |
| AA00200 | m3 | ARENA FINA (material; 03/07/2017) | 0.02 | 12.92 | 0.26 |
| AGL00100 | m3 | LECHADA DE CEMENTO CEM II/A-L 32,5 N | 0.001 | 102.26 | 0.10 |
| AGM00500 | m3 | mortero de cemento M5 (1:6) CEM II/A-L 32,5 N | 0.031 | 46.58 | 1.44 |
| RS02502 | u | BALDOSA GRES COMPACTO 40x4O cm (material) | 6.375 | 2.5 | 15.94 |
|  |  | Total |  |  | 25.99 |

| Medición | Uds. | Parcial |
|---|---|---|
| Planta baja, aseo, entrada y recepción | 44.7 | 44.70 |
| Subtotal |  | 44.70 |
| Descansillos de escalera | 18.8 | 18.80 |
| Subtotal |  | 18.80 |
| Total |  | 63.5 |

**10SMS90011** m2 TARIMA CHAPADA HAYA 1250X188X12 mm (23/03/2017)
44.97 m2 × 28.75 = 1292.89
Tarima haya de 1250x188x12 mm, tabla compuesta por cara superior de madera natural de haya de 2,2 mm de espesor, capa de pino alistonado, con sistema de cierre entre tablas sin encolar, sistema clic horizontal, acabada con barniz de secado ultravioleta y barniz poliuretano, colocado sobre lámina de polietileno; construido según CTE. Medida la superficie ejecutada.

| Código | Ud | Descripción | Rendimiento | Precio | Importe |
|---|---|---|---|---|---|
| OFPR0010 | h | Oficial 1ª | 0.3 | 15.83 | 4.75 |
| OPES0010 | h | Peón especial | 0.3 | 15.06 | 4.52 |
| RS05275 | m2 | TARIMA CHAPADA HAYA 1250X188X12 mm (material; 23/03/2017) | 1.05 | 18 | 18.90 |
| XI01100 | m2 | LÁMINA POLIETILENO 0,2 mm (material) | 1.05 | 0.5458012232943 | 0.57 |
|  |  | Total |  |  | 28.75 |

| Medición | Uds. | Parcial |
|---|---|---|
| sala polivalente pb | 44.97 | 44.97 |
| Total |  | 44.97 |

**E0800070** m2 REVESTIMIENTO MONOCAPA DE PARAMENTOS EXTERIORES 20mm (07/08/2009)
123.01 m2 × 17.29 = 2126.84
Formación en fachadas de revestimiento continuo de 20 mm de espesor, impermeable al agua de lluvia, con mortero monocapa Weber.pral Classic "WEBER CEMARKSA" O EQUIVALENTE EN PRESTACIONES Y CARACTERISTICAS, acabado raspado fino, color blanco, compuesto de cemento blanco, áridos de granulometría compensada, aditivos orgánicos e inorgánicos y pigmentos minerales. Aplicado manualmente sobre una superficie de ladrillo cerámico. Incluso p/p de preparación de la superficie soporte, formación de juntas, rincones, maestras, aristas, mochetas, jambas, dinteles, remates en los encuentros con paramentos, revestimientos u otros elementos recibidos en su superficie, y andamiaje.
Ejecución: CTE. DB HS Salubridad.
Incluye: Montaje del andamiaje. Diagnóstico y preparación de la superficie soporte. Despiece de los paños de trabajo. Reparación de desconchones , iregularidades y zonas en mal estado. Aristado y realización de juntas. Preparación del mortero monocapa. Aplicación del mortero monocapa. Regleado y alisado del revestimiento. Acabado superficial. Repasos y limpieza final. Protección del revestimiento recién ejecutado. Desmontaje del andamiaje.
Criterio de medición de proyecto: Superficie medida según documentación gráfica de Proyecto, deduciendo los huecos de superficie mayor de 3 m² e incluyendo el desarrollo de las mochetas.

| Código | Ud | Descripción | Rendimiento | Precio |
|---|---|---|---|---|
| OFPR0010 | h | Oficial 1ª | 0.3 | 15.83 |
| OPES0010 | h | Peón especial | 0.3 | 15.06 |
| mt28moc010b | kg | Mortero monocapa Weber.pral Classic "WEBER CEMARKSA", acabado ra (material; 07/08/2009) | 30.641 | 0.2487081873987 |
| mt28mon030 | m | Junquillo de PVC. (material; 07/08/2009) | 0.75 | 0.1691215674311 |
| mt28mon050 | m | Perfil de PVC rígido para formación de aristas en revestimientos (material; 07/08/2009) | 1.25 | 0.1790698949271 |

| Medición | Uds. | Largo | Alto | Parcial |
|---|---|---|---|---|
| Fachada | 1 | 6.1 | 13.4 | 81.74 |
|  | 1 | 2.53 | 13.4 | 33.90 |
|  | 1 | 0.55 | 13.4 | 7.37 |
| Subtotal |  |  |  | 123.01 |
| Total |  |  |  | 123.01 |

**E0800100** m2 ENFOSCADO MAESTREADO Y FRATASADO EN PAREDES (05/08/2002)
114.92 m2 × 11.79 = 1354.91
DE ENFOSCADO MAESTREADO Y FRATASADO EN PAREDES CON MORTERO M-4 (1:6); CONSTRUIDO SEGUN NTE/RPE-7.MEDIDO A CINTA CORRIDA.

| Código | Ud | Descripción | Rendimiento | Precio | Importe |
|---|---|---|---|---|---|
| AGM00500 | m3 | mortero de cemento M5 (1:6) CEM II/A-L 32,5 N | 0.021 | 46.58 | 0.98 |
| CUAD0010 | h | cuadrilla, formada por oficial 1ª y peon esp. | 0.35 | 30.89 | 10.81 |
|  |  | Total |  |  | 11.79 |

| Medición | Uds. | Largo | Alto | Parcial |
|---|---|---|---|---|
| Hueco de ascensor | 2 | 1.94 | 12.9 | 50.05 |
|  | 2 | 1.84 | 12.9 | 47.47 |
| Descansillo escaleras | 4 | 1.45 | 3 | 17.40 |
| Subtotal |  |  |  | 114.92 |
| Total |  |  |  | 114.92 |

**10CLL00001** m2 ENLUCIDO EN PAREDES, PASTA DE YESO (21/02/2007)
34.68 m2 × 9.17 = 318.02
Enlucido en paredes, con pasta de yeso YF. Medido a cinta corrida desde la arista superior del rodapié.

| Código | Ud | Descripción | Rendimiento | Precio | Importe |
|---|---|---|---|---|---|
| OFPY0010 | h | Oficial 1ª Yesero (mano de obra) | 0.27 | 15.83 | 4.27 |
| OPOR0010 | h. | Peón ordinario | 0.27 | 14.88 | 4.02 |
| A01A030 | m3 | PASTA DE YESO NEGRO (material; 21/02/2007) | 0.012 | 51.67 | 0.62 |
| A01A040 | m3 | PASTA DE YESO BLANCO (material; 21/02/2007) | 0.003 | 54.99 | 0.16 |
| P04RW060 | m. | Guardavivos plástico y metal (material; 20/05/2016) | 0.215 | 0.4700131733796 | 0.10 |
|  |  | Total |  |  | 9.17 |

| Medición | Uds. | Largo | Alto | Parcial |
|---|---|---|---|---|
| Nuevos tabiques planta baja | 1 | 4.93 | 3 | 14.79 |
|  | 1 | 2.1 | 3 | 6.30 |
|  | 1 | 0.83 | 3 | 2.49 |
|  | 1 | 1.32 | 3 | 3.96 |
|  | 1 | 2.38 | 3 | 7.14 |
| Subtotal |  |  |  | 34.68 |
| Total |  |  |  | 34.68 |

**E0800090** m2 ENFOSCADO MAESTREADO FRATASADO Y RAYADO PARA ALICATADO (05/08/2002)
24.51 m2 × 11.02 = 270.10
DE ENFOSCADO MAESTREADO, FRATASADO Y RAYADO EN PARAMENTOS VERTICALES, PREPARADO PARA RECIBIR ALICATADO CON ADHESIVO, CON MORTERO M-4 (1:6); CONSTRUIDO SEGUN NTE/RPE-7. MEDIDA LA SUPERFICIE EJECUTADA, DEDUCIENDO HUECOS.

| Código | Ud | Descripción | Rendimiento | Precio | Importe |
|---|---|---|---|---|---|
| AGM00500 | m3 | mortero de cemento M5 (1:6) CEM II/A-L 32,5 N | 0.021 | 46.58 | 0.98 |
| CUAD0010 | h | cuadrilla, formada por oficial 1ª y peon esp. | 0.325 | 30.89 | 10.04 |
|  |  | Total |  |  | 11.02 |

| Medición | Uds. | Largo | Alto | Parcial |
|---|---|---|---|---|
| Aseo accesible PB | 2 | 2.05 | 2.6 | 10.66 |
|  | 2 | 2.3 | 2.6 | 11.96 |
| -PUERTA | 1 | 0.9 | 2.1 | 1.89 |
| Subtotal |  |  |  | 24.51 |
| Total |  |  |  | 24.51 |

**E0800080** m2 ALICATADO AZULEJO COLOR LISO 20X20 (21/11/2001)
24.51 m2 × 20.06 = 491.67
DE ALICATADO CON AZULEJO DE COLOR LISO DE 20X20 cm. RECIBIDO CON ADHESIVO, INCLUSO CORTES, P.P. DE PIEZAS ROMAS O INGLETES, REJUNTADO Y LIMPIEZA; CONSTRUIDO SEGUN NTE/RPA-4. MEDIDA LA SUPERFICIE EJECUTADA, DEDUCIENDO HUECOS.

| Código | Ud | Descripción | Rendimiento | Precio | Importe |
|---|---|---|---|---|---|
| PFCE0050 | tm | Cemento blanco P450(s-50 kg) (material; 24/01/2005) | 0.001 | 220 | 0.22 |
| OFPR0010 | h | Oficial 1ª | 0.37 | 15.83 | 5.86 |
| OPES0010 | h | Peón especial | 0.19 | 15.06 | 2.86 |
| WW00300 | u | MATERIAL COMPLEMENTARIO O PZAS. ESPECIALES | 1 | 0.2299970586111 | 0.23 |
| U18AA606 | M2 | Azulejo 1ª.Hasta 20x20cm (material; 18/06/2008) | 1.05 | 10 | 10.50 |
| U04CK001 | Kg | Cemento Adhesivo (material; 21/11/2001) | 1 | 0.39 | 0.39 |
|  |  | Total |  |  | 20.06 |

| Medición | Uds. | Largo | Alto | Parcial |
|---|---|---|---|---|
| Aseo accesible PB | 2 | 2.05 | 2.6 | 10.66 |
|  | 2 | 2.3 | 2.6 | 11.96 |
| -PUERTA | 1 | 0.9 | 2.1 | 1.89 |
| Subtotal |  |  |  | 24.51 |
| Total |  |  |  | 24.51 |

**E0801000** m2 TECHO DE PLACAS DE YESO LAM. VINILO BL.60x60 PV (06/10/2017)
2.16 m2 × 17.41 = 37.61
Falso techo registrable de placas de yeso laminado en placa vinílica normal (N) blanca de 60x60 cm. y 10 mm. de espesor, suspendido de perfilería vista, i/p.p. de elementos de remate, accesorios de fijación, montaje y desmontaje de andamios, terminado, s/NTE-RTP-17, medido deduciendo huecos superiores a 2 m2.

| Código | Ud | Descripción | Rendimiento | Precio | Importe |
|---|---|---|---|---|---|
| OFPR0010 | h | Oficial 1ª | 0.15 | 15.83 | 2.37 |
| OPOR0010 | h. | Peón ordinario | 0.15 | 14.88 | 2.23 |
| P04TK050 | m2 | Placa yeso laminado-vini. N-10 bl.60x60 (material) | 1.05 | 6.686064985355 | 7.02 |
| P04TW023 | m. | Perfil primario 24x43x3600 (material) | 2.1 | 1.0643123854238 | 2.24 |
| P04TW025 | m. | Perfil secundario 24x43x3600 (material) | 2.1 | 1.0643123854238 | 2.24 |
| P04TW030 | m. | Perfil angular remates (material) | 1.5 | 0.7550250255571 | 1.13 |
| P04TW040 | ud | Pieza cuelgue (material) | 1.05 | 0.1819337410981 | 0.19 |
|  |  | Total |  |  | 17.41 |

Claves: perfil, vinilo, falso, placa, registro, terminación, lámina, blanco, techo, yeso, desmontable, hueco, medición, montaje, fijación, accesorio, remate, andamio

| Medición | Uds. | Parcial |
|---|---|---|
| aseo accesible | 2.16 | 2.16 |
| Total |  | 2.16 |

**E0801020** m2 TECHO PLACAS DE ESCAYOLA, SISTEMA DESMONTABLE Y ENTRAMADO VISTO (27/04/2016)
64.4 m2 × 11.9 = 766.36
Techo de plancha de escayola desmontable de medidas 60 x 60 cm, suspendida de elementos metálicos vistos, incluso p.p. de remate con paramentos y accesorios de fijación. Medida la superficie ejecutada.

| Código | Ud | Descripción | Rendimiento | Precio | Importe |
|---|---|---|---|---|---|
| OFPR0010 | h | Oficial 1ª | 0.35 | 15.83 | 5.54 |
| OPES0010 | h | Peón especial | 0.05 | 15.06 | 0.75 |
| RT01550 | m2 | PLACA ESCAYOLA LISA DESMONTABLE (material; 03/07/2017) | 1.02 | 5.45 | 5.56 |
| WW00400 | u | PEQUEÑO MATERIAL | 1 | 0.0499993605676 | 0.05 |
|  |  | Total |  |  | 11.9 |

| Medición | Uds. | Largo | Ancho | Parcial |
|---|---|---|---|---|
| PB | 10 |  |  | 10.00 |
|  | 9.72 |  |  | 9.72 |
| registros | 1 | 0.6 | 0.6 | 0.36 |
| p1 | 15.84 |  |  | 15.84 |
|  | 3.6 |  |  | 3.60 |
| registros | 3 | 0.6 | 0.6 | 1.08 |
| p2 | 2.9 |  |  | 2.90 |
|  | 5.76 |  |  | 5.76 |
| registros | 7 | 0.6 | 0.6 | 2.52 |
| p3 | 2.9 |  |  | 2.90 |
|  | 6.48 |  |  | 6.48 |
| registros | 9 | 0.6 | 0.6 | 3.24 |
| Subtotal |  |  |  | 64.40 |
| Total |  |  |  | 64.4 |

**E0801030** m2 TECHO CONTINUO CON PLACAS DE YESO LAMINADO (04/04/2006)
300.87 m2 × 15.85 = 4768.79
Techo continuo con placas de yeso laminado de 10 mm de espesor, atornillados a entramado horizontal de acero galvanizado, incluso replanteo, nivelación y repaso de juntas; construido según especificaciones del fabricante de los paneles. Medido superficie ejecutada a cinta corrida.

| Código | Ud | Descripción | Rendimiento | Precio | Importe |
|---|---|---|---|---|---|
| OFPR0010 | h | Oficial 1ª | 0.2 | 15.83 | 3.17 |
| OPES0010 | h | Peón especial | 0.2 | 15.06 | 3.01 |
| FP01100 | m2 | PANEL DE CARTÓN-YESO DE 10 mm DE ESPESOR (material; 23/03/2017) | 1 | 3.5 | 3.50 |
| FP01800 | kg | PASTA PARA JUNTAS DE T. CARTÓN-YESO (material; 04/04/2006) | 0.4 | 0.98 | 0.39 |
| RT04111 | m2 | ENTRAMADO METÁLICO PARA TECHO DE PL. YESO LAMINADO (material; 03/07/2017) | 1 | 5.45 | 5.45 |
| WW00300 | u | MATERIAL COMPLEMENTARIO O PZAS. ESPECIALES | 1 | 0.2299970586111 | 0.23 |
| WW00400 | u | PEQUEÑO MATERIAL | 2 | 0.0499993605676 | 0.10 |
|  |  | Total |  |  | 15.85 |

| Medición | Uds. | Parcial |
|---|---|---|
| superficie PB | 77.87 | 77.87 |
| superficie P1 | 86.81 | 86.81 |
| superficie p2 | 112.11 | 112.11 |
| superficie p3 | 90.64 | 90.64 |
| - falso techo desmontable | -64.4 | -64.40 |
|  | -2.16 | -2.16 |
| Subtotal |  | 300.87 |
| Total |  | 300.87 |

## C09 AISLAMIENTOS
Importe: 21.28

**03WWW00001** m2 LAMINA DE POLIETILENO SOBRE SUB-BASES DE CIMENTACIÓN
20.08 m2 × 1.06 = 21.28
Lamina de polietileno colocada sobre sub-bases de elementos de cimentación, incluso p.p. de solapes. Medida la superficie terminada.

| Código | Ud | Descripción | Rendimiento | Precio | Importe |
|---|---|---|---|---|---|
| OPES0010 | h | Peón especial | 0.03 | 15.06 | 0.45 |
| XI01100 | m2 | LÁMINA POLIETILENO 0,2 mm | 1.111 | 0.5458012232943 | 0.61 |
|  |  | Total |  |  | 1.06 |

| Medición | Uds. | Largo | Ancho | Parcial |
|---|---|---|---|---|
| Foso de escalera | 1 | 2.5 | 2 | 5.00 |
| Nueva salida de emergencia | 1 | 1.6 | 1.83 | 2.93 |
|  | 1 | 1.65 | 1.3 | 2.15 |
| SOLPAES | 10 |  |  | 10.00 |
| Subtotal |  |  |  | 20.08 |
| Total |  |  |  | 20.08 |

## C010 CARPINTERÍA Y CERRAJERÍA (05/08/2002)
Importe: 3562.15

**11MPP00PC1** m2 PUERTA PASO,MELAMI,1H.CIEGA CORR
1.89 m2 × 184.02 = 347.80
DE PUERTA DE PASO CON HOJA CIEGA CORREDERA ALOJADA EN CAMARA, SISTEMA ORCHIDEA PLUS DE LA CASA MAYDISA, PARA UN HUECO UTIL DE 80X210 CMS, CON HOJA HOJA CIEGA PREFABRICADA NORMALIZADA DE MACIZO DE 40 mm. CON REVESTIMIENTO A DOS CARA DEL ACABADO DE MELAMINADO Y CANTEADA POR LOS CUATRO CANTOS, HERRAJES DE COLGAR Y SEGURIDAD, CIERRE CON MANIVELA Y CONDENA DE DESBLOQUEO EXTERIOR EN ACERO INOXIDABLE SATINADO DLINE O SIMILAR, EN LATON CROMADO DE PRIMERA CALIDAD, INCLUSO COLGADO. MEDIDA DE FUERA A FUERA DEL PRECERCO.

| Código | Ud | Descripción | Rendimiento | Precio | Importe |
|---|---|---|---|---|---|
| PM0100PC1 | U | MARCO DM (material) | 0.58 | 31.838404692166 | 18.47 |
| PKM0280PC1 | u | ESTRUC. PLUS ORCHIDEA MELAMINADA (material) | 0.6 | 163.74036698828 | 98.24 |
| PKW0250PC1 | u | JUEGO DE POMOS O MANIVELAS DE LA (material) | 0.58 | 12.671685067482 | 7.35 |
| PKW03600 | u | PICAPORTE PARA PUERTA CORREDERA (material) | 0.58 | 3.0019067281185 | 1.74 |
| PKW04200 | u | SISTEMA DESLIZAMIENTO PUERTAS (material) | 0.58 | 17.420155710142 | 10.10 |
| OFPR0010 | h | Oficial 1ª | 3 | 15.83 | 47.49 |
| PWW00300 | u | MATERIAL COMPLEMENTARIO O PZAS.E (material) | 1 | 0.4184476045256 | 0.42 |
| PWW00400 | u | PEQUEÑO MATERIAL (material) | 1 | 0.2092238022628 | 0.21 |
|  |  | Total |  |  | 184.02 |

| Medición | Uds. | Largo | Ancho | Parcial |
|---|---|---|---|---|
| Aseo accesible | 1 | 0.9 | 2.1 | 1.89 |
| Total |  |  |  | 1.89 |

**11MPW00101** m2 PUERTA PASO MELAMINADA, CON H. CIEGA ABATIBLE (05/08/2002)
18.9 m2 × 122.36 = 2312.60
Puerta de paso melaminada, con hoja ciega abatible formada por: precerco de 100x30 mm con garras de fijación, cerco de 100x40 mm y tapajuntas de 60x15 mm, en madera de pino flandes, hoja ciega de trillaje macizo de 35 mm con revestimiento a dos caras del tablero aglomerado de 5 mm acabado de melaminado y canteada por los cuatro cantos, herrajes de colgar y seguridad, cierre con pomo o manivela, en acero inox., incluso colgado. Medida de fuera a fuera del precerco.

| Código | Ud | Descripción | Rendimiento | Precio |
|---|---|---|---|---|
| WW00400 | u | PEQUEÑO MATERIAL | 1 | 0.0499993605676 |
| WW00300 | u | MATERIAL COMPLEMENTARIO O PZAS. ESPECIALES | 1 | 0.2299970586111 |
| OFPR0010 | h | Oficial 1ª | 2.1 | 15.83 |
| KM00600 | m | CERCO PINO FLANDES 100X40 mm (material) | 2.8 | 4.7848573908799 |
| KW03200 | u | PERNIOS DE LATON 11 CM. (05/08/2002) | 1.7 | 2.26 |
| KM07400 | m | TAPAJUNTAS PINO FLANDES 60X15 mm (material) | 5.7 | 0.8823786443258 |
| KM05100 | m3 | MADERA PINO FLANDES (material) | 0.001 | 342.21736700551 |
| KM04500 | m | LISTON P.FLANDES100X30 MM. (05/08/2002) | 2.85 | 3.24 |
| KM03000 | u | HOJA NORMALIZADA MACIZA MELAMINADA 35 mm (material) | 0.56 | 40.844124876522 |
| KW03500 | u | PICAPORTE DE RESBALON (05/08/2002) | 0.56 | 2.52 |
| KW02520 | u | JUEGO 2 ASAS acero inox "HERRARKI" (material) | 0.6 | 54.580122329428 |

| Medición | Uds. | Ancho | Alto | Parcial |
|---|---|---|---|---|
| P1 | 3 | 0.9 | 2.1 | 5.67 |
| p2 | 6 | 0.9 | 2.1 | 11.34 |
| p3 | 1 | 0.9 | 2.1 | 1.89 |
| Subtotal |  |  |  | 18.90 |
| Total |  |  |  | 18.9 |

**11MPW00121** m2 PUERTA PASO MELAMINADA, CON 2 H. CIEGAS ABATIBLES (05/08/2002)
3.78 m2 × 162.67 = 614.89
Puerta de paso melaminada, con dos hoja ciega abatible formada por: precerco de 100x30 mm con garras de fijación, cerco de 100x40 mm y tapajuntas de 60x15 mm, en madera de pino flandes, 2 hojas ciega de trillaje macizo de 35 mm con revestimiento a dos caras del tablero aglomerado de 5 mm acabado de melaminado y canteada por los cuatro cantos, herrajes de colgar y seguridad, cierre con pomo o manivela, en acero inox., incluso colgado. Medida de fuera a fuera del precerco.

| Código | Ud | Descripción | Rendimiento | Precio |
|---|---|---|---|---|
| OFPR0010 | h | Oficial 1ª | 2.1 | 15.83 |
| WW00400 | u | PEQUEÑO MATERIAL | 1 | 0.0499993605676 |
| WW00300 | u | MATERIAL COMPLEMENTARIO O PZAS. ESPECIALES | 1 | 0.2299970586111 |
| KM00600 | m | CERCO PINO FLANDES 100X40 mm | 2.8 | 4.7848573908799 |
| KW03200 | u | PERNIOS DE LATON 11 CM. | 2.4 | 2.26 |
| KM07400 | m | TAPAJUNTAS PINO FLANDES 60X15 mm | 5.7 | 0.8823786443258 |
| KM05100 | m3 | MADERA PINO FLANDES | 0.002 | 342.21736700551 |
| KM04500 | m | LISTON P.FLANDES100X30 MM. | 2.85 | 3.24 |
| KM03000 | u | HOJA NORMALIZADA MACIZA MELAMINADA 35 mm | 1.5 | 40.844124876522 |
| KW03500 | u | PICAPORTE DE RESBALON | 0.56 | 2.52 |
| KW02520 | u | JUEGO 2 ASAS acero inox "HERRARKI" | 0.6 | 54.580122329428 |

| Medición | Uds. | Ancho | Alto | Parcial |
|---|---|---|---|---|
| Puerta sala pb | 1 | 1.8 | 2.1 | 3.78 |
| Total |  |  |  | 3.78 |

**11APW00010** m2 PUERTA ABATIBLE AC. LAMINADO
1.89 m2 × 66.79 = 126.23
Puerta metálica de dos hojas abatibles con perfiles de acero laminado en caliente A-37b de 40 mm, incluso bulones, junquillos, cantoneras, patillas de fijación, herrajes de colgar, cierre y seguridad y p.p. de sellado de juntas con masilla elástica. Medida de fuera a fuera del cerco.

| Código | Ud | Descripción | Rendimiento | Precio | Importe |
|---|---|---|---|---|---|
| KA01900 | m2 | PUERTA ABATIBLE AC. TIPO A-37B, 40 mm PARA ACRISTALAR (material) | 1 | 58.582664633586 | 58.5827 |
| KW01200 | u | CERRADURA LLAVE PLANA 1ª CALIDAD (material) | 0.4 | 12.762651938031 | 5.1051 |
| RW01900 | m | JUNTA DE SELLADO (material) | 2 | 0.8005084608316 | 1.6010 |
| OPES0010 | h | Peón especial | 0.1 | 15.06 | 1.5060 |
|  |  | Total |  |  | 66.79 |

| Medición | Uds. | Largo | Alto | Parcial |
|---|---|---|---|---|
| Nueva salida de emergencia | 1 | 0.9 | 2.1 | 1.89 |
| Total |  |  |  | 1.89 |

**E15CPF110** ud CIERRE ANTIPÁNICO PUERTA 1 H. DOS PUNTOS (21/02/2007)
1 ud × 160.63 = 160.63
Cierre antipánico de acero, para puerta cortafuegos de una hoja, dos puntos de fijación. Medida la unidad instalada.

| Código | Ud | Descripción | Rendimiento | Precio | Importe |
|---|---|---|---|---|---|
| OFPR0010 | h | Oficial 1ª | 0.25 | 15.83 | 3.96 |
| OPES0010 | h | Peón especial | 0.25 | 15.06 | 3.77 |
| P23FM350 | ud | Cierre antipánico 1H. dos puntos (material; 21/02/2007) | 1 | 152.9 | 152.90 |
|  |  | Total |  |  | 160.63 |

Claves: hoja, acero, cortafuego, puerta, pánico, cierre, punto, fijación

## C011 PINTURAS (09/10/2007)
Importe: 2956.35

**E1300210** m2 PINTURA PÉTREA LISA AL CEMENTO (09/10/2007)
123.01 m2 × 5.44 = 669.17
Pintura pétrea lisa al cemento sobre paramentos verticales y horizontales de ladrillo o cemento,formada por: limpieza del soporte, mano de fondo y mano de acabado. Medida la superficie ejecutada.

| Código | Ud | Descripción | Rendimiento | Precio | Importe |
|---|---|---|---|---|---|
| OFPR0010 | h | Oficial 1ª | 0.15 | 15.83 | 2.37 |
| OPES0010 | h | Peón especial | 0.1 | 15.06 | 1.51 |
| PA00200 | kg | PASTA PÉTREA LISA (material; 09/10/2007) | 0.9 | 1.71 | 1.54 |
| WW00400 | u | PEQUEÑO MATERIAL | 0.4 | 0.0499993605676 | 0.02 |
|  |  | Total |  |  | 5.44 |

| Medición | Uds. | Largo | Alto | Parcial |
|---|---|---|---|---|
| Fachada | 1 | 6.1 | 13.4 | 81.74 |
|  | 1 | 2.53 | 13.4 | 33.90 |
|  | 1 | 0.55 | 13.4 | 7.37 |
| Subtotal |  |  |  | 123.01 |
| Total |  |  |  | 123.01 |

**13EEE00006** m2 PINTURA ESMALTE SINTÉTICO S/CERRAJERÍA METÁLICA (27/04/2016)
16.34 m2 × 3.71 = 60.62
Pintura al esmalte sintético sobre cerrajería metálica, formada por: rascado y limpieza de óxidos, imprimación anticorrosiva y dos manos de color. Medidas tres caras.

| Código | Ud | Descripción | Rendimiento | Precio | Importe |
|---|---|---|---|---|---|
| PI00300 | kg | MÍNIO DE PLOMO (material) | 0.099 | 1.6101136087181 | 0.16 |
| WW00400 | u | PEQUEÑO MATERIAL | 0.266 | 0.0499993605676 | 0.01 |
| PE00200 | kg | ESMALTE SINTÉTICO (material) | 0.15 | 2.3196551990007 | 0.35 |
| PW00100 | l | DISOLVENTE (material) | 0.033 | 0.5639945974041 | 0.02 |
| OFPR0010 | h | Oficial 1ª | 0.2 | 15.83 | 3.17 |
|  |  | Total |  |  | 3.71 |

| Medición | Uds. | Largo | Alto | Parcial |
|---|---|---|---|---|
| Nueva puerta acceso | 3 | 1.8 | 2.1 | 11.34 |
| Subtotal |  |  |  | 11.34 |
| Varios | 5 |  |  | 5.00 |
| Subtotal |  |  |  | 5.00 |
| Total |  |  |  | 16.34 |

**E1300230** m2 PINTURA PLÁSTICA LISA SOBRE LADRILLO, YESO O CEMENTO SOBRE PARAMENTOS YA PINTADOS (09/10/2007)
916.28 m2 × 2.43 = 2226.56
Pintura plastica lisa sobre paramentos horizontales y verticales ya pintados, incluye limpieza del soporte y dos manos de acabado. Medida la superficie ejecutada.

| Código | Ud | Descripción | Rendimiento | Precio | Importe |
|---|---|---|---|---|---|
| OFPR0010 | h | Oficial 1ª | 0.12 | 15.83 | 1.90 |
| PP00100 | kg | PINTURA PLÁSTICA (material; 09/10/2007) | 0.25 | 1.7 | 0.43 |
| WW00400 | u | PEQUEÑO MATERIAL | 2 | 0.0499993605676 | 0.10 |
|  |  | Total |  |  | 2.43 |

| Medición | Uds. | Largo | Alto | Parcial |
|---|---|---|---|---|
| Pb | 1 | 18.12 | 2.6 | 47.11 |
|  | 1 | 6.41 | 2.6 | 16.67 |
|  | 1 | 1.55 | 2.6 | 4.03 |
|  | 1 | 3.95 | 2.6 | 10.27 |
|  | 1 | 4.93 | 2.6 | 12.82 |
|  | 1 | 7.33 | 2.6 | 19.06 |
|  | 1 | 2.72 | 2.6 | 7.07 |
|  | 1 | 4 | 2.6 | 10.40 |
| P1 | 1 | 19.38 | 2.6 | 50.39 |
|  | 2 | 9.45 | 2.6 | 49.14 |
|  | 2 | 1.9 | 2.6 | 9.88 |
|  | 7 | 3 | 2.6 | 54.60 |
|  | 1 | 6.2 | 2.6 | 16.12 |
|  | 1 | 3.8 | 2.6 | 9.88 |
| p2 | 1 | 19.38 | 2.6 | 50.39 |
|  | 1 | 13.2 | 2.6 | 34.32 |
|  | 4 | 9.5 | 2.6 | 98.80 |
|  | 1 | 6.2 | 2.6 | 16.12 |
|  | 4 | 2.9 | 2.6 | 30.16 |
|  | 5 | 2.7 | 2.6 | 35.10 |
|  | 2 | 1.4 | 2.6 | 7.28 |
|  | 2 | 0.84 | 2.6 | 4.37 |
|  | 1 | 5 | 2.6 | 13.00 |
|  | 1 | 3.8 | 2.6 | 9.88 |
| P3 | 1 | 19.38 | 2.6 | 50.39 |
|  | 1 | 13.2 | 2.6 | 34.32 |
|  | 4 | 9.5 | 2.6 | 98.80 |
|  | 1 | 6.2 | 2.6 | 16.12 |
|  | 4 | 2.9 | 2.6 | 30.16 |
|  | 5 | 2.7 | 2.6 | 35.10 |
|  | 2 | 1.4 | 2.6 | 7.28 |
|  | 2 | 0.84 | 2.6 | 4.37 |
|  | 1 | 5 | 2.6 | 13.00 |
|  | 1 | 3.8 | 2.6 | 9.88 |
| Subtotal |  |  |  | 916.28 |
| Total |  |  |  | 916.28 |

## C012 INSTALACIÓN DE FONTANERÍA Y APARATOS SANITARIOS (05/08/2002)
Importe: 744.62

**08FFC90124** m CANALIZACIÓN COBRE, SUPERFICIAL, 22 mm DIÁM. (27/04/2016)
21.33 m × 8.53 = 181.94
Canalización de cobre, superficial, de 22 mm de diámetro exterior y 1 mm de espesor, incluso p.p. de enfundado corrugado de polietileno, piezas especiales y pequeño material ; instalada según CTE. Medida la longitud ejecutada

| Código | Ud | Descripción | Rendimiento | Precio | Importe |
|---|---|---|---|---|---|
| OFPR0010 | h | Oficial 1ª | 0.2 | 15.83 | 3.17 |
| IF28300 | m | TUBO COBRE DIAM. 20/22 MM. (06/10/2017) | 1.01 | 4.87 | 4.92 |
| IF92975 | m | TUBO CORRUGADO P/POLIETILENO DIÁM. 32 mm (material) | 1.01 | 0.2547072375373 | 0.26 |
| WW00300 | u | MATERIAL COMPLEMENTARIO O PZAS. ESPECIALES | 0.7 | 0.2299970586111 | 0.16 |
| WW00400 | u | PEQUEÑO MATERIAL | 0.65 | 0.0499993605676 | 0.03 |
|  |  | Total |  |  | 8.53 |

| Medición | Uds. | Largo | Parcial |
|---|---|---|---|
|  | 1 | 11.33 | 11.33 |
| MONTANTES | 4 | 2.5 | 10.00 |
| Subtotal |  |  | 21.33 |
| Total |  |  | 21.33 |

**08FVL00006** u LLAVE PASO DIAM.1"(22/25MM.) CAL.MEDIA (05/08/2002)
2 u × 18.17 = 36.34
DE LLAVE DE PASO CROMADA A JUEGO CON GRIFERIA DE CALIDAD MEDIA, COLOCADA EN CANALIZACION DE 1"(22/25mm.) DE DIAMETRO INCLUSO PEQUEÑO MATERIAL; CONSTRUIDA SEGUN NTE/IFF-23. MEDIDA LA UNIDAD INSTALADA.

| Código | Ud | Descripción | Rendimiento | Precio | Importe |
|---|---|---|---|---|---|
| IF22200 | u | LLAVE PASO CROMADA 1" (22/25 MM) CALIDAD MEDIA (05/08/2002) | 1 | 13.37 | 13.37 |
| OFPR0010 | h | Oficial 1ª | 0.3 | 15.83 | 4.75 |
| WW00400 | u | PEQUEÑO MATERIAL | 1 | 0.0499993605676 | 0.05 |
|  |  | Total |  |  | 18.17 |

**E21ALL010** ud LAV.44x52 FIJO CON ESTRUCTURA REGULABLE EN ALTURA, ADAPTADO MINUSV.
1 ud × 171.01 = 171.01
Lavabo de porcelana vitrificada blanco, mural , de 44x52 cm., colocado mediante juego de tornillos a estructura regulable en altura a la pared, incluso válvula de desagüe de 32 mm., llaves de escuadra de 1/2" cromadas, y latiguillos flexibles de 20 cm. y de 1/2", instalado y funcionando.

| Código | Ud | Descripción | Rendimiento | Precio | Importe |
|---|---|---|---|---|---|
| OFPR0010 | h | Oficial 1ª | 1.7 | 15.83 | 26.91 |
| P18LU050 | ud | Lav.44x52 angular c/fij. estructura a la pared, regulable en altura (material) | 1 | 136.45030582357 | 136.45 |
| P17SV100 | ud | Válvula p/lavabo-bidé de 32 mm. c/cadena (material) | 1 | 2.8017796129106 | 2.80 |
| P17XT030 | ud | Válvula de escuadra de 1/2" a 1/2" (material) | 1 | 3.2384205915461 | 3.24 |
| P18GW040 | ud | Latiguillo flex.20cm.1/2"a 1/2" (material) | 1 | 1.6101136087181 | 1.61 |
|  |  | Total |  |  | 171.01 |

Claves: lavabo, válvula, pared, gancho, juego, colocación, mural, blanco, vitrificado, porcelana, desagüe, llave, temporización, angular, escuadra, cromado, latiguillo, grifería, flexible

**08FSI90081** u INODORO PERS CON DISC APERTURA FRONTAL ALT. 480 mm SALIDA H/V (05/08/2002)
1 u × 262.45 = 262.45
Inodoro accesible para personas con discapacidad de tanque bajo altura 480 mm, cerámico color blanco, formado por taza con salida vertica o horizontal, tanque con apertura frontaL, con asiento y tapa, juego de mecanismos, tornillos de fijación, asiento y tapa y llave de regulación, construido según CTE, e instrucciones del fabricante, incluso colocación, sellado y ayudas de albañilería. Medida la cantidad ejecutada.

| Código | Ud | Descripción | Rendimiento | Precio | Importe |
|---|---|---|---|---|---|
| ATC00100 | h | CUADRILLA ALBAÑILERÍA, FORMADA POR OFICIAL 1ª Y PEÓN ESP. | 0.085 | 30.89 | 2.63 |
| OFPR0010 | h | Oficial 1ª | 1.2 | 15.83 | 19.00 |
| IF01450 | u | ASIENTO INODORO ADAPTADO DISCAPACITADO (material) | 1 | 54.580122329428 | 54.58 |
| IF15050 | u | INODORO DISCAPACITADO APERT. FRONTAL (material) | 1 | 181.93374109809 | 181.93 |
| IF22600 | u | LLAVE PASO ESCUADRA DIAM. 1/2" (05/08/2002) | 1 | 3.91 | 3.91 |
| WW00300 | u | MATERIAL COMPLEMENTARIO O PZAS. ESPECIALES | 1.5 | 0.2299970586111 | 0.34 |
| WW00400 | u | PEQUEÑO MATERIAL | 1 | 0.0499993605676 | 0.05 |
|  |  | Total |  |  | 262.45 |

**08FGL90001** u EQUIPO GRIFERIA LAVABO GERONTOLÓGICO USO PERS CON DISC (05/08/2002)
1 u × 92.88 = 92.88
Equipo de grifería monomando gerontológico para lavabo, accesible para personas co discapacidad, de latón cromado, con gran palanca de apertura y cierre, mezclador con aireador, desagüe automático, enlaces de alimentación flexible, y llaves de regulación; construido según CTE/DB-HS 4 e instrucciones del fabricante. Medida la cantidad ejecutada.

| Código | Ud | Descripción | Rendimiento | Precio | Importe |
|---|---|---|---|---|---|
| OFPR0010 | h | Oficial 1ª | 0.5 | 15.83 | 7.92 |
| IF09550 | u | EQUIPO GRIFERIA GERONTOLÓGICO PARA BAÑO (material) | 1 | 72.773496439238 | 72.77 |
| IF16700 | u | JUEGO DE RAMALILLOS (05/08/2002) | 1 | 4.09 | 4.09 |
| IF22600 | u | LLAVE PASO ESCUADRA DIAM. 1/2" | 2 | 3.91 | 7.82 |
| WW00300 | u | MATERIAL COMPLEMENTARIO O PZAS. ESPECIALES | 1 | 0.2299970586111 | 0.23 |
| WW00400 | u | PEQUEÑO MATERIAL | 1 | 0.0499993605676 | 0.05 |
|  |  | Total |  |  | 92.88 |

## C13 INSTALACION ELECTRICA Y ALUMBRADO (04/04/2006)
Importe: 25535.05

**08EAA00001** u ACOMETIDA DE ELECTRICIDAD (19/08/2012)
1 u × 285.78 = 285.78
Acometida de electricidad, desde el punto de toma hasta la caja general de protección, realizada según normas e instrucciones de la compañía suministradora, incluso ayudas de albañilería. Medida la unidad instalada.

| Código | Ud | Descripción | Rendimiento | Precio | Importe |
|---|---|---|---|---|---|
| IE13400 | u | ACOMETIDA ELECTRICA UNA VIVIENDA S/NORMA (material; 19/08/2012) | 1 | 285.78 | 285.78 |
|  |  | Total |  |  | 285.78 |

**08EWW17096** u CAJA PROTECCIÓN Y MEDIDA, NIVEL ELECTRIF. MEDIO CONTADOR TRIF. (04/04/2006)
1 u × 173.66 = 173.66
Caja de protección y medida para nievel de electrificación medio, apta para un contador trifásico, construida con materia aislante de clase a, resistente a los alcalis, autoextinguible y precintable, con orificios de ventilación y conexión de conductores, conteniendo tres fusibles de 50 A de intensidad nominal, seccionador de neutro y bornas de conexión, colocada en nicho mural, pequeño material, montaje y ayudas de albañilería; construida según REBT y normas de la compañía suministradora. Medida la unidad instalada.

| Código | Ud | Descripción | Rendimiento | Precio | Importe |
|---|---|---|---|---|---|
| ATC00100 | h | CUADRILLA ALBAÑILERÍA, FORMADA POR OFICIAL 1ª Y PEÓN ESP. | 1.2 | 30.89 | 37.07 |
| OFPR0010 | h | Oficial 1ª | 1 | 15.83 | 15.83 |
| IE04950 | u | CAJA PROTECCIÓN Y MEDIDA NIVEL MED. 1 CONTADOR (material; 19/08/2012) | 1 | 102.49 | 102.49 |
| IE05900 | u | FUSIBLE CARTUCHO 50 AMP. S/CARTUCHO (material; 19/08/2012) | 3 | 2.25 | 6.75 |
| WW00300 | u | MATERIAL COMPLEMENTARIO O PZAS. ESPECIALES | 3 | 0.2299970586111 | 0.69 |
| WW00400 | u | PEQUEÑO MATERIAL | 3 | 0.0499993605676 | 0.15 |
| IE11600 | u | PUNTO DE PUESTA A TIERRA (material; 04/04/2006) | 1 | 10.679998470751 | 10.68 |
|  |  | Total |  |  | 173.66 |

**08EWW00059** u ARMARIO PARA CUADRO DE MANDO Y DISTRIBUCIÓN, DE 100X40 cm (11/09/2014)
3 u × 250.25 = 750.75
Armario para cuadro de mando y distribución, de 100x40 cm, para 150 elementos, construido en plástico, irrompible,montaje superficial, con aparellaje, incluso ayudas de albañilería y conexiones; construido según REBT. Medida la unidad instalada.

| Código | Ud | Descripción | Rendimiento | Precio | Importe |
|---|---|---|---|---|---|
| WW00300 | u | MATERIAL COMPLEMENTARIO O PZAS. ESPECIALES | 3 | 0.2299970586111 | 0.69 |
| ATC00100 | h | CUADRILLA ALBAÑILERÍA, FORMADA POR OFICIAL 1ª Y PEÓN ESP. | 0.5 | 30.89 | 15.45 |
| WW00400 | u | PEQUEÑO MATERIAL | 3 | 0.0499993605676 | 0.15 |
| OFPR0010 | h | Oficial 1ª | 0.25 | 15.83 | 3.96 |
| IE06305 | u | COFRE METALICO DE MANDOS Y DISTR. 100X40 cm COMPL. (material; 11/09/2014) | 1 | 230 | 230.00 |
|  |  | Total |  |  | 250.25 |

| Medición | Uds. | Parcial |
|---|---|---|
| CUADRO PRIMERA PLANTA | 1 | 1.00 |
| Subtotal |  | 1.00 |
| CUADRO SEGUNDA PLANTA | 1 | 1.00 |
| CUADRO TERCERA PLANTA | 1 | 1.00 |
| Subtotal |  | 2.00 |
| Total |  | 3 |

**08EWW00500** u ARMARIO CUADRO MANDO Y DISTRIB. PARA 96 ELEMENTOS EMPOTRADO PRAGMA O EQUIVALENTE (27/04/2016)
1 u × 361.88 = 361.88
Armario para cuadro de mando y distribución, para 96 elementos, modelo PRAGMA de SCHNEIDER ELECTRIC o equivalente, para empotrar, 24 elementos por fila, de dimensiones aproximadas 570x780x95mm, IP40, formado por armario, soportes, aparamenta, barras, repartidores, circulaciones, acabados y revestimientos, incluso ayudas de albañilería y conexión, construido según normas UNE, REBT e instrucciones del fabricante. Medida la cantidad ejecutada.

| Código | Ud | Descripción | Rendimiento | Precio | Importe |
|---|---|---|---|---|---|
| OFPR0010 | h | Oficial 1ª | 2 | 15.83 | 31.66 |
| OPES0010 | h | Peón especial | 2 | 15.06 | 30.12 |
| IE16080 | u | ARMARIO EMPOTRABLE HASTA 96 ELEMENTOS MODELO PRAGMA PR13834 O EQUIVALENTE (material; 23/03/2017) | 1 | 300 | 300.00 |
| WW00400 | u | PEQUEÑO MATERIAL | 2 | 0.0499993605676 | 0.10 |
|  |  | Total |  |  | 361.88 |

| Medición | Uds. | Parcial |
|---|---|---|
| CGMP | 1 | 1.00 |
| Total |  | 1 |

**08ERR00224** m LÍNEA GENERAL ALIMENT. 4X50+1X25 mm2 BAJO TUBO PVC (04/04/2006)
5 m × 35.81 = 179.05
Línea general de alimentación, instalada con cable de cobre de cuatro conductores de 50 mm2 y uno de 25 mm2, sección nominal en fases, aislada bajo tubería de PVC ligera de 110 mm de diámetro, incluso p.p. de pequeño material y ayudas de albañilería, construida según REBT y normas de la compañía suministradora. Medida la longitud ejecutada desde la caja general de protección hasta la centralización de contadores.

| Código | Ud | Descripción | Rendimiento | Precio | Importe |
|---|---|---|---|---|---|
| WW00300 | u | MATERIAL COMPLEMENTARIO O PZAS. ESPECIALES | 1 | 0.2299970586111 | 0.23 |
| WW00400 | u | PEQUEÑO MATERIAL | 1 | 0.0499993605676 | 0.05 |
| UE05000 | m | TUBERÍA PVC LIGERA DIÁM. 110 mm PARA COND. CABLES (material; 04/04/2006) | 1.01 | 1.82 | 1.84 |
| OFPR0010 | h | Oficial 1ª | 0.3 | 15.83 | 4.75 |
| IE03200 | m | CABLE COBRE 1x50 mm2/750 V (material; 09/10/2007) | 4.04 | 5.95 | 24.04 |
| IE02800 | m | CABLE COBRE 1x25 mm2/750 V (material; 09/10/2007) | 1.01 | 2.1 | 2.12 |
| CUAD0010 | h | cuadrilla, formada por oficial 1ª y peon esp. | 0.09 | 30.89 | 2.78 |
|  |  | Total |  |  | 35.81 |

**08EIM00301** u INTERRUPTOR AUTOMÁTICO MAGNETOTÉRMICO TETRAPOLAR DE 10 A (03/07/2017)
4 u × 117.72 = 470.88
Interruptor automático magnetotérmico tetrapolar de 10 A de intensidad nominal, construido según REBT y normas de la compañía suministradora. Medida la unidad instalada.

| Código | Ud | Descripción | Rendimiento | Precio | Importe |
|---|---|---|---|---|---|
| OFPR0010 | h | Oficial 1ª | 0.35 | 15.83 | 5.54 |
| IE10800 | u | INTERRUPTOR MAGNETOTÉRMICO IV, DE 10-32 A (material; 03/07/2017) | 1 | 112.18 | 112.18 |
|  |  | Total |  |  | 117.72 |

**08EIM00302** u INTERRUPTOR AUTOMÁTICO MAGNETOTÉRMICO TETRAPOLAR DE 16 A (03/07/2017)
29 u × 117.72 = 3413.88
Interruptor automático magnetotérmico tetrapolar de 16
A de intensidad nominal, construido según REBT y normas de la compañía suministradora. Medida la cantidad ejecutada.

| Código | Ud | Descripción | Rendimiento | Precio | Importe |
|---|---|---|---|---|---|
| OFPR0010 | h | Oficial 1ª | 0.35 | 15.83 | 5.54 |
| IE10800 | u | INTERRUPTOR MAGNETOTÉRMICO IV, DE 10-32 A | 1 | 112.18 | 112.18 |
|  |  | Total |  |  | 117.72 |

**08EIM00101** u INTERRUPTOR AUTOMÁTICO MAGNETOTÉRMICO BIPOLAR DE 10 A (03/07/2017)
13 u × 58.08 = 755.04
Interruptor automático magnetotérmico bipolar de 10 A de intensidad nominal, construido según REBT y normas de la compañía suministradora. Medida la cantidad ejecutada.

| Código | Ud | Descripción | Rendimiento | Precio | Importe |
|---|---|---|---|---|---|
| OFPR0010 | h | Oficial 1ª | 0.25 | 15.83 | 3.96 |
| IE10300 | u | INTERRUPTOR MAGNETOTÉRMICO II, DE 10-32 A (material; 03/07/2017) | 1 | 54.12 | 54.12 |
|  |  | Total |  |  | 58.08 |

**08EIM00102** u INTERRUPTOR AUTOMÁTICO MAGNETOTÉRMICO BIPOLAR DE 16 A (03/07/2017)
12 u × 58.08 = 696.96
Interruptor automático magnetotérmico bipolar de 16 A de intensidad nominal, construido según REBT y normas de la compañía suministradora. Medida la cantidad ejecutada.

| Código | Ud | Descripción | Rendimiento | Precio | Importe |
|---|---|---|---|---|---|
| OFPR0010 | h | Oficial 1ª | 0.25 | 15.83 | 3.96 |
| IE10300 | u | INTERRUPTOR MAGNETOTÉRMICO II, DE 10-32 A | 1 | 54.12 | 54.12 |
|  |  | Total |  |  | 58.08 |

**08EID00023** u INTERRUPTOR DIFERENCIAL IV, INT. N. 40 A SENS. 0,03 A (03/07/2017)
13 u × 253.31 = 3293.03
Interruptor diferencial IV de 40 A de intensidad nominal y 0,03 A de sensibilidad tipo AC, construido según REBT y normas de la compañía suministradora. Medida la cantidad ejecutada.

| Código | Ud | Descripción | Rendimiento | Precio | Importe |
|---|---|---|---|---|---|
| OFPR0010 | h | Oficial 1ª | 0.4 | 15.83 | 6.33 |
| IE09100 | u | INTERRUPTOR DIFERENCIAL IV 40 A/30 mA TIPO AC (material; 03/07/2017) | 1 | 246.98 | 246.98 |
|  |  | Total |  |  | 253.31 |

**08EID00007** u INTERRUPTOR DIFERENCIAL II, INT. N. 40 A SENS. 0,03 A (03/07/2017)
25 u × 59.85 = 1496.25
Interruptor diferencial II de 40 A de intensidad nominal y 0,03 A de sensibilidad tipo AC, construido según REBT y normas de la compañía suministradora. Medida la cantidad ejecutada.

| Código | Ud | Descripción | Rendimiento | Precio | Importe |
|---|---|---|---|---|---|
| OFPR0010 | h | Oficial 1ª | 0.3 | 15.83 | 4.75 |
| IE08600 | u | INTERRUPTOR DIFERENCIAL II 40 A/30 mA TIPO AC (material; 03/07/2017) | 1 | 55.1 | 55.10 |
|  |  | Total |  |  | 59.85 |

**08EIM01250** u LIMITADOR SOBRETENSIÓN TRANSITORIAS Y PERMANENTES (27/04/2016)
1 u × 220.02 = 220.02
Limitador de sobretensiones transitorias y permanentes, en cuadro, de protección de riesgo moderado en cabecera de circuito. Según normas IEC, REBT y de la compañía suministradora. Medida la cantidad ejecutada

| Código | Ud | Descripción | Rendimiento | Precio | Importe |
|---|---|---|---|---|---|
| OFPR0010 | h | Oficial 1ª | 0.56 | 15.83 | 8.86 |
| IE14825 | u | LIMITADOR SOBRE TENSIÓN 20A, 25kA, TIPO II+III (material; 03/07/2017) | 1 | 210.24 | 210.24 |
| WW00300 | u | MATERIAL COMPLEMENTARIO O PZAS. ESPECIALES | 4 | 0.2299970586111 | 0.92 |
|  |  | Total |  |  | 220.02 |

**08ECC00102** m CIRCUITO MONOFÁSICO 3x1,5 mm2 ES07Z1-K(AS) EMPOTRADO (27/04/2016)
300 m × 3.5 = 1050.00
Circuito monofásico,instalado con cable de cobre de tres conductoresES07Z1-K(AS) de 1,5 mm2 de sección nominal mínima, empotrado y aislado con tubo de PVC flexible de 13 mm de diámetro, incluso p.p. de cajas de derivación y ayudas de albañilería; construido según REBT y CPR. Medida la longitud ejecutada desde la caja de mando y protección REBT hasta la caja de registro del ultimo recinto suministrado.

| Código | Ud | Descripción | Rendimiento | Precio | Importe |
|---|---|---|---|---|---|
| ATC00100 | h | CUADRILLA ALBAÑILERÍA, FORMADA POR OFICIAL 1ª Y PEÓN ESP. | 0.03 | 30.89 | 0.93 |
| OFPR0010 | h | Oficial 1ª | 0.046 | 15.83 | 0.73 |
| IE01900 | m | CABLE COBRE 1x1,5 mm2 ES07Z1-K(AS) (material; 03/07/2017) | 3.03 | 0.52 | 1.58 |
| IE11900 | m | TUBO PVC FLEXIBLE CORRUGADO DIÁM. 13 mm (material; 03/07/2017) | 1.01 | 0.16 | 0.16 |
| WW00300 | u | MATERIAL COMPLEMENTARIO O PZAS. ESPECIALES | 0.3 | 0.2299970586111 | 0.07 |
| WW00400 | u | PEQUEÑO MATERIAL | 0.5 | 0.0499993605676 | 0.02 |
|  |  | Total |  |  | 3.5 |

**08ECC00103** m CIRCUITO MONOFÁSICO 3x2,5 mm2 ES07Z1-K(AS) EMPOTRADO (27/04/2016)
540 m × 4.43 = 2392.20
Circuito monofásico, instalado con cable de cobre de tres conductores ES07Z1-K(AS) de 2,5 mm2 de sección nominal, empotrado y aislado con tubo de PVC flexible de 13 mm de diámetro, incluso p.p. de cajas de derivación y ayudas de albñileria; construido según REBT y CPR. Medida la longitud ejecutada desde la caja de mando y protección REBT hasta la caja de registro del ultimo recinto suministrado.

| Código | Ud | Descripción | Rendimiento | Precio | Importe |
|---|---|---|---|---|---|
| ATC00100 | h | CUADRILLA ALBAÑILERÍA, FORMADA POR OFICIAL 1ª Y PEÓN ESP. | 0.03 | 30.89 | 0.927 |
| OFPR0010 | h | Oficial 1ª | 0.046 | 15.83 | 0.728 |
| IE02000 | m | CABLE COBRE 1x2,5 mm2 ES07Z1-K(AS) (material; 03/07/2017) | 3.03 | 0.83 | 2.515 |
| IE11900 | m | TUBO PVC FLEXIBLE CORRUGADO DIÁM. 13 mm | 1.01 | 0.16 | 0.162 |
| WW00300 | u | MATERIAL COMPLEMENTARIO O PZAS. ESPECIALES | 0.3 | 0.2299970586111 | 0.069 |
| WW00400 | u | PEQUEÑO MATERIAL | 0.5 | 0.0499993605676 | 0.025 |
|  |  | Total |  |  | 4.43 |

**08ECC00104** m CIRCUITO MONOFÁSICO 3x4 mm2 ES07Z1-K(AS) EMPOTRADO (27/04/2016)
4 m × 5.85 = 23.40
Circuito monofásico,instalado con cable de cobre de tres conductores ES07Z1-K(AS) de 4 mm2 de sección nominal, empotrado y aislado con tubo de PVC flexible de 16 mm de diámetro, incluso p.p. de cajas de derivación y ayudas de albañilería; construido según REBT y CPR. Medida la longitud ejecutada desde la caja de mando y protección REBT hasta la caja de registro del ultimo recinto suministrado.

| Código | Ud | Descripción | Rendimiento | Precio | Importe |
|---|---|---|---|---|---|
| ATC00100 | h | CUADRILLA ALBAÑILERÍA, FORMADA POR OFICIAL 1ª Y PEÓN ESP. | 0.03 | 30.89 | 0.93 |
| OFPR0010 | h | Oficial 1ª | 0.046 | 15.83 | 0.73 |
| IE02100 | m | CABLE COBRE 1x4 mm2 ES07Z1-K(AS) (material; 03/07/2017) | 3.03 | 1.28 | 3.88 |
| IE12000 | m | TUBO PVC FLEXIBLE CORRUGADO DIÁM. 16 mm (material; 03/07/2017) | 1.01 | 0.21 | 0.21 |
| WW00300 | u | MATERIAL COMPLEMENTARIO O PZAS. ESPECIALES | 0.3 | 0.2299970586111 | 0.07 |
| WW00400 | u | PEQUEÑO MATERIAL | 0.5 | 0.0499993605676 | 0.02 |
|  |  | Total |  |  | 5.85 |

**08ECC00203** m CIRCUITO TRIFÁSICO 5 COND. 16 mm2 EMPOTRADO (04/04/2006)
4 m × 10.86 = 43.44
Circuito trifasico, instalado con cable de cobre de cinco conductores de 16 mm2 de sección nominal, empotrado y aislado con tubo de PVC flexible de 48 mm de diámetro, incluso p.p. de cajas de derivación y ayudas de albañilería; construido según REBT. Medida la longitud ejecutada desde la caja de mando y protección hasta la caja de registro del ultimo recinto suministrado.

| Código | Ud | Descripción | Rendimiento | Precio | Importe |
|---|---|---|---|---|---|
| WW00400 | u | PEQUEÑO MATERIAL | 0.5 | 0.0499993605676 | 0.02 |
| CUAD0010 | h | cuadrilla, formada por oficial 1ª y peon esp. | 0.03 | 30.89 | 0.93 |
| IE02600 | m | CABLE COBRE 1x16 mm2/750 V (material; 09/10/2007) | 5.05 | 1.6 | 8.08 |
| IE12400 | m | TUBO PVC FLEXIBLE CORRUGADO DIÁM. 48 mm (material; 04/04/2006) | 1.01 | 0.95 | 0.96 |
| OFPR0010 | h | Oficial 1ª | 0.05 | 15.83 | 0.79 |
| WW00300 | u | MATERIAL COMPLEMENTARIO O PZAS. ESPECIALES | 0.3 | 0.2299970586111 | 0.07 |
|  |  | Total |  |  | 10.86 |

**08ELW00010** u INTERRUPTOR SIMPLE (27/04/2016)
20 u × 14.09 = 281.80
Interruptor para punto de luz sencillo empotrado, incluso mecanismos de primera calidad empotrados y p.p. de cajas de derivación y ayudas de albañilería; construido según REBT. Medida la cantidad ejecutada

| Código | Ud | Descripción | Rendimiento | Precio | Importe |
|---|---|---|---|---|---|
| OFPR0010 | h | Oficial 1ª | 0.4 | 15.83 | 6.332 |
| ATC00100 | h | CUADRILLA ALBAÑILERÍA, FORMADA POR OFICIAL 1ª Y PEÓN ESP. | 0.18 | 30.89 | 5.560 |
| IE05200 | u | CAJILLO UNIVERSAL ENLAZABLE (material; 03/07/2017) | 1 | 0.32 | 0.320 |
| IE11000 | u | INTERRUPTOR SENCILLO (material; 03/07/2017) | 1 | 1.78 | 1.780 |
| WW00400 | u | PEQUEÑO MATERIAL | 0.5 | 0.0499993605676 | 0.025 |
| WW00300 | u | MATERIAL COMPLEMENTARIO O PZAS. ESPECIALES | 0.3 | 0.2299970586111 | 0.069 |
|  |  | Total |  |  | 14.09 |

| Medición | Uds. | Parcial |
|---|---|---|
| planta baja | 6 | 6.00 |
| planta primera | 3 | 3.00 |
| planta segunda | 5 | 5.00 |
| planta tercera | 6 | 6.00 |
| Subtotal |  | 20.00 |
| Total |  | 20 |

**08ETT00003** u TOMA CORRIENTE EMPOTRADA 16 A. CON 2.5 MM2 (19/02/2008)
84 u × 38.74 = 3254.16
DE TOMA DE CORRIENTE EMPOTRADA DE 16 A CON PUESTA A TIERRA, INSTALADA CON CABLE DE COBRE DE 2.5 mm2.DE SECCION NOMINAL, EMPOTRADO Y AISLADO BAJO TUBO DE PVC. FLEXIBLE DE 13 mm. DE DIAMETRO, INCLUSO MECANISMO DE PRIMERA CALIDAD Y P.P. DE CAJAS DE DERIVACION Y AYUDAS DE ALBAÑILERIA; CONSTRUIDO SEGUN NTE/IEB-50 Y REBT. MEDIDA LA UNIDAD INSTALADA.

| Código | Ud | Descripción | Rendimiento | Precio | Importe |
|---|---|---|---|---|---|
| 5 | u | CAJILLO UNIVERSAL ENLAZABLE (19/02/2008) | 1 | 0.5 | 0.50 |
| WW00400 | u | PEQUEÑO MATERIAL | 5 | 0.0499993605676 | 0.25 |
| WW00300 | u | MATERIAL COMPLEMENTARIO O PZAS. ESPECIALES | 3 | 0.2299970586111 | 0.69 |
| IE11900 | m | TUBO PVC FLEXIBLE CORRUGADO DIÁM. 13 mm | 5.05 | 0.16 | 0.81 |
| IE02000 | m | CABLE COBRE 1x2,5 mm2 ES07Z1-K(AS) | 15 | 0.83 | 12.45 |
| IE01400 | u | BASE ENCHUFE II+T 16 A. C/PLACA T.T. LATERAL (19/02/2008) | 1 | 5.55 | 5.55 |
| CUAD0010 | h | cuadrilla, formada por oficial 1ª y peon esp. | 0.24 | 30.89 | 7.41 |
| OFPR0010 | h | Oficial 1ª | 0.7 | 15.83 | 11.08 |
|  |  | Total |  |  | 38.74 |

| Medición | Uds. | Parcial |
|---|---|---|
| planta baja | 14 | 14.00 |
| planta primera | 18 | 18.00 |
| planta segunda | 23 | 23.00 |
| planta tercera | 27 | 27.00 |
| planta cubierta | 2 | 2.00 |
| Subtotal |  | 84.00 |
| Total |  | 84 |

**08ELL00001** u PUNTO DE LUZ SENCILLO EMPOTRADO (27/04/2016)
100 u × 16.8 = 1680.00
Punto de luz sencillo instalado con cable de cobre H07V-K de 1,5 mm2 de sección nominal, empotrado y aislado con tubo de PVC flexible de 13 mm de diámetro, incluso mecanismos de primera calidad empotrados y p.p. de cajas de derivación y ayudas de albañilería; construido según REBT. Medida la unidad instalada.

| Código | Ud | Descripción | Rendimiento | Precio | Importe |
|---|---|---|---|---|---|
| ATC00100 | h | CUADRILLA ALBAÑILERÍA, FORMADA POR OFICIAL 1ª Y PEÓN ESP. | 0.18 | 30.89 | 5.56 |
| OFPR0010 | h | Oficial 1ª | 0.4 | 15.83 | 6.33 |
| IE01900 | m | CABLE COBRE 1x1,5 mm2 ES07Z1-K(AS) | 8 | 0.52 | 4.16 |
| IE11900 | m | TUBO PVC FLEXIBLE CORRUGADO DIÁM. 13 mm | 4.04 | 0.16 | 0.65 |
| WW00300 | u | MATERIAL COMPLEMENTARIO O PZAS. ESPECIALES | 0.3 | 0.2299970586111 | 0.07 |
| WW00400 | u | PEQUEÑO MATERIAL | 0.5 | 0.0499993605676 | 0.02 |
|  |  | Total |  |  | 16.8 |

| Medición | Uds. | Parcial |
|---|---|---|
|  | 89 | 89.00 |
| Subtotal |  | 89.00 |
|  | 6 | 6.00 |
|  | 5 | 5.00 |
| Subtotal |  | 11.00 |
| Total |  | 100 |

**08WII00337** ud DOWNLIGHT EMPOTRADO DN130B LED20S/840 DE PHILIPS O EQUIVALENTE (27/04/2016)
89 ud × 36.66 = 3262.74
Downlight de empotrado DN130B LED20S/840 PSU II WH de Philips o equivalente, incluso desmontaje de la luminaria obsoleta, montaje y conexiones. Medida la unidad instalada.

| Código | Ud | Descripción | Rendimiento | Precio | Importe |
|---|---|---|---|---|---|
| OFPR0010 | h | Oficial 1ª | 0.4 | 15.83 | 6.33 |
| WW00300 | u | MATERIAL COMPLEMENTARIO O PZAS. ESPECIALES | 1.2 | 0.2299970586111 | 0.28 |
| WW00400 | u | PEQUEÑO MATERIAL | 1 | 0.0499993605676 | 0.05 |
| IW02602 | ud | LUMINARIA DN130B LED20S/840 de Philips o equivalente (material; 23/03/2017) | 1 | 30 | 30.00 |
|  |  | Total |  |  | 36.66 |

| Medición | Uds. | Parcial |
|---|---|---|
| planta baja | 21 | 21.00 |
| planta primera | 22 | 22.00 |
| planta segunda | 24 | 24.00 |
| planta tercera | 22 | 22.00 |
| Subtotal |  | 89.00 |
| Total |  | 89 |

**08WII00338** ud MINI DOWNLIGHT EMPOTRADO DN131B LED10S/840 DE PHILIPS CON DETECTOR (27/04/2016)
6 ud × 56.66 = 339.96
Mini Downlight empotrado DN131B LED20S/840 PSU II WH de Philips o equivalente, con detector, incluso desmontaje de la luminaria obsoleta, montaje y conexiones. Medida la unidad instalada.

| Código | Ud | Descripción | Rendimiento | Precio | Importe |
|---|---|---|---|---|---|
| OFPR0010 | h | Oficial 1ª | 0.4 | 15.83 | 6.33 |
| WW00300 | u | MATERIAL COMPLEMENTARIO O PZAS. ESPECIALES | 1.2 | 0.2299970586111 | 0.28 |
| WW00400 | u | PEQUEÑO MATERIAL | 1 | 0.0499993605676 | 0.05 |
| IW02603 | ud | LUMINARIA DN131B LED20S/840 de Philips o equivalente (material; 23/03/2017) | 1 | 25 | 25.00 |
| IW00208 | ud | DETECTOR OCCUSWITCH (material; 23/03/2017) | 1 | 25 | 25.00 |
|  |  | Total |  |  | 56.66 |

| Medición | Uds. | Parcial |
|---|---|---|
| aseos | 6 | 6.00 |
| Total |  | 6 |

**08WII00301** u APLIQUE TECHO/PARED RECTANG. HERMÉT. BLIND. ANTIVANDÁLICO (19/08/2012)
5 u × 43.43 = 217.15
Aplique de pared o techo rectangular, hermético, blindado, antivandálico, formado por cuerpo y reja de fundición de aluminio, difusor de vidrio prensado, junta de cierre de neopreno y lámpara incandescente de 100 W, accesorios, incluso montaje y conexiones; instalado según REBT. Medida la unidad instalada.

| Código | Ud | Descripción | Rendimiento | Precio | Importe |
|---|---|---|---|---|---|
| OFPR0010 | h | Oficial 1ª | 0.4 | 15.83 | 6.33 |
| IW00100 | u | APLIQUE RECTANGULAR, HERMÉTICO, BLINDADO, FUND. ALUMINIO (material; 19/08/2012) | 1 | 35.82 | 35.82 |
| IW00400 | u | LÁMPARA INCANDESCENTE 100 W (material; 19/08/2012) | 1 | 1 | 1.00 |
| WW00300 | u | MATERIAL COMPLEMENTARIO O PZAS. ESPECIALES | 1 | 0.2299970586111 | 0.23 |
| WW00400 | u | PEQUEÑO MATERIAL | 1 | 0.0499993605676 | 0.05 |
|  |  | Total |  |  | 43.43 |

**08ECC00337** m INSTALACION DE TUBO COARRUGADO DIAMETRO 48 MM (04/04/2006)
181 m × 1.92 = 347.52
Instalación de tubo de PVC flexible de 48 mm de diámetro, incluso p.p. de cajas de derivación y ayudas de albañilería; construido según REBT. Medida la longitud ejecutada

| Código | Ud | Descripción | Rendimiento | Precio | Importe |
|---|---|---|---|---|---|
| CUAD0010 | h | cuadrilla, formada por oficial 1ª y peon esp. | 0.03 | 30.89 | 0.93 |
| IE12400 | m | TUBO PVC FLEXIBLE CORRUGADO DIÁM. 48 mm | 1.01 | 0.95 | 0.96 |
| WW00400 | u | PEQUEÑO MATERIAL | 0.5 | 0.0499993605676 | 0.02 |
|  |  | Total |  |  | 1.92 |

| Medición | Uds. | Largo | Parcial |
|---|---|---|---|
| planta baja | 1 | 6 | 6.00 |
|  | 1 | 3 | 3.00 |
|  | 1 | 6 | 6.00 |
| planta primera | 1 | 12 | 12.00 |
|  | 1 | 8 | 8.00 |
|  | 1 | 6 | 6.00 |
| planta segunda | 1 | 12 | 12.00 |
|  | 2 | 8 | 16.00 |
|  | 2 | 6 | 12.00 |
| planta tercera | 2 | 12 | 24.00 |
|  | 2 | 8 | 16.00 |
|  | 2 | 6 | 12.00 |
| comunicacion vertical | 4 | 12 | 48.00 |
| Subtotal |  |  | 181.00 |
| Total |  |  | 181 |

**0400101** OCA Y TRAMITES DE LEGALIZACIÓN DE LA INSTALACIÓN (23/03/2017)
1 × 281.66 = 281.66
Obtención de certificado mediante OCA y legalización de la instalación ante la autoridad competente.

| Código | Ud | Descripción | Rendimiento | Precio | Importe |
|---|---|---|---|---|---|
| OFPR0010 | h | Oficial 1ª | 2 | 15.83 | 31.66 |
| OCA0101 | u | ACTA DE OCA (23/03/2017) | 1 | 250 | 250.00 |
|  |  | Total |  |  | 281.66 |

**08KTW00751** u ARMARIO DE BASE PARA TELEFONÍA 60x30 cm SEMIEMPOTRADO (27/04/2016)
4 u × 65.96 = 263.84
Armario de base para telefonia de 60x30 cm semi empotrado, incluso colocación, conexión y ayudas de albañilería; construido según reglamento de ICT. Medida la unidad instalada.

| Código | Ud | Descripción | Rendimiento | Precio | Importe |
|---|---|---|---|---|---|
| ATC00100 | h | CUADRILLA ALBAÑILERÍA, FORMADA POR OFICIAL 1ª Y PEÓN ESP. | 0.5 | 30.89 | 15.45 |
| IV01100 | u | ARMARIO TELEFONÍA 30X60 cm (material; 06/10/2017) | 1 | 50 | 50.00 |
| WW00300 | u | MATERIAL COMPLEMENTARIO O PZAS. ESPECIALES | 2 | 0.2299970586111 | 0.46 |
| WW00400 | u | PEQUEÑO MATERIAL | 1 | 0.0499993605676 | 0.05 |
|  |  | Total |  |  | 65.96 |

## C14 INSTALACION DE S.I. (27/04/2016)
Importe: 1129.96

**08WII20200** ud LUMINARIA EMERGENCIA DUNNA LED 200LM O EQUIVALENTE (27/04/2016)
26 ud × 26.66 = 693.16
Aparato de emergencia LED de superficie de 210lm. modelo DUNNA LED de NORMALUX o equivalente, incluso desmontaje de la luminaria obsoleta, montaje y conexiones. Medida la unidad instalada.

| Código | Ud | Descripción | Rendimiento | Precio | Importe |
|---|---|---|---|---|---|
| OFPR0010 | h | Oficial 1ª | 0.4 | 15.83 | 6.33 |
| IW03000 | ud | EMERGENCIA DUNNA LED 200LM DE NORMALUX O EQUIVALENTE (material; 23/03/2017) | 1 | 20 | 20.00 |
| WW00300 | u | MATERIAL COMPLEMENTARIO O PZAS. ESPECIALES | 1.2 | 0.2299970586111 | 0.28 |
| WW00400 | u | PEQUEÑO MATERIAL | 1 | 0.0499993605676 | 0.05 |
|  |  | Total |  |  | 26.66 |

**08ELL00001** u PUNTO DE LUZ SENCILLO EMPOTRADO
26 u × 16.8 = 436.80

## C15 INSTALACION DE VENTILACIÓN (19/08/2012)
Importe: 261.23

**E18EXTR010** u EXTRACTOR DE BAÑO SERIE SILENT-200 CRZ DE S&P (27/04/2016)
1 u × 141.17 = 141.17
Ventiladores helicoidales de bajo nivel sonoro, caudal aproximado de 180 m3/h, compuerta antirretorno incorporada, luz piloto de funcionamiento, motor 230V-50Hz con rodamientos a bolas, montado sobre silent-blocks, IP45, Clase II, con protector termico, para trabajar a temperaturas de hasta 40ºC. Conectado a la línea de alumbrado. Totalmente instalado

| Código | Ud | Descripción | Rendimiento | Precio | Importe |
|---|---|---|---|---|---|
| ATC00400 | h | CUADRILLA FORMADA POR OFICIAL 1ª INST. Y AYUDANTE ESP. (material) | 1 | 30.89 | 30.89 |
| WW00300 | u | MATERIAL COMPLEMENTARIO O PZAS. ESPECIALES | 1 | 0.2299970586111 | 0.23 |
| WW00400 | u | PEQUEÑO MATERIAL | 1 | 0.0499993605676 | 0.05 |
| IC34902 | u | EXTRACTORE DE BAÑO SERIE SILENT-200 CRZ DE S&P (material) | 1 | 110 | 110.00 |
|  |  | Total |  |  | 141.17 |

| Medición | Uds. | Parcial |
|---|---|---|
| ASEOS | 1 | 1.00 |
| Total |  | 1 |

**08CVC00153** m CONDUCTO CIRCULAR HELICOIDAL DIÁM. 100 mm (19/08/2012)
6 m × 20.01 = 120.06
Conducto circular formado por tubo helicoidal de chapa de acero galvanizada, de 100 mm de diámetro, unión de tramos mediante manguitos, p.p. de estos y de abrazaderas para soporte y cuelgue, incluso ayudas de albañilería. Medida la longitud ejecutada entre extremos de piezas especiales.

| Código | Ud | Descripción | Rendimiento | Precio | Importe |
|---|---|---|---|---|---|
| ATC00200 | h | CUADRILLA ALBAÑILERÍA, FORMADA POR OFICIAL 2ª Y PEÓN ESP. (mano de obra) | 0.05 | 30.41 | 1.52 |
| OPES0010 | h | Peón especial | 0.2 | 15.06 | 3.01 |
| OFPR0010 | h | Oficial 1ª | 0.2 | 15.83 | 3.17 |
| IC25000 | m | CONDUCTO HELICOIDAL CHAPA GALV. 100 mm DIÁM. (material; 19/08/2012) | 1 | 11.52 | 11.52 |
| WW00300 | u | MATERIAL COMPLEMENTARIO O PZAS. ESPECIALES | 3.2 | 0.2299970586111 | 0.74 |
| WW00400 | u | PEQUEÑO MATERIAL | 1 | 0.0499993605676 | 0.05 |
|  |  | Total |  |  | 20.01 |

## C016 INSTALACIÓN DE ASCENSOR (23/03/2017)
Importe: 14677

**08MAA900108** u ASCEN. SIN S. MÁQ. 450 kg 6 PER. 1,0 m/s 3 PAR. 9 m REC. DISCAP. (23/03/2017)
1 u × 14677 = 14677.00
Ascensor sin sala de máquinas en castillete (Tipo mochila) y un embarque accesible para personas con discapacitadad, para 6 personas (carga nominal 450 kg), 3 paradas, 9 m de recorrido, velocidad 1,0 m/s, maniobra universal, formada por: máquina, de sistema de tracción por adherencia, con grupo tractor regulado por variación de frecuencia con lazo cerrado y grupo tractor sin reductor alojado en la parte superior del hueco, doble freno independiente y tacometría de control del grupo tractor; cabina de dimensiones 1000 x 1250 x 2139mm, equipo de puertas telescópicas de acero inoxidable de 0,80 cm de anchura, decoración melamínico o similar,avisador sonoro de paradas, botonera tipo arábigo y braile, suelo antideslizante de PVC con rodapié perimetral, pasamanos y medio espejo; cuadro de protección eléctrica, cuadro de mandos, alumbrado de huecos con interruptores conmutados, tomas de corriente en foso, cabina y zonas superiores, guias de acero, contrapesos, limitador de velocidad, paracaidas y botonera exterior; incluso ayudas de albañilería; Fabricación de estructura de acero laminado S275 en elementos estructurales, con los detalles del proyecto. Montaje, elementos de unión, soldaduras con electrodo básico y anclados a los elementos estructurales del edificio y a las placas de anclaje. Mano de imprimación con pintura antioxidante. Instalado según el RD 57/2005, REBT, CTE e instrucciones del fabricante. Medida la cantidad ejecutada, instalada, comprobada y totalmente legalizada

| Medición | Uds. | Parcial |
|---|---|---|
| Ascensor | 1 | 1.00 |
| Total |  | 1 |

## C017 INSTALACIÓN ACCESIBILIDAD (27/04/2016)
Importe: 931.13

**08PID00115** u SIRENA DE ALARMA ÓPTICO-ACÚSTICA (27/04/2016)
1 u × 94.94 = 94.94
Puesto de alarma óptico-acústica formado por caja de chapa de acero pintada al horno, con sirena de 115 dB de potencia y faro destellante, disparo por pulsador y por averia de la línea de suministro a la alarma, incluso pequeño material y conexionado. Medida la unidad instalada.

| Código | Ud | Descripción | Rendimiento | Precio | Importe |
|---|---|---|---|---|---|
| IC50100 | u | PUESTO DE ALARMA OPTICA-ACÚSTICA 115 dB (material) | 1 | 90.093588591776 | 90.09 |
| OFPR0010 | h | Oficial 1ª | 0.3 | 15.83 | 4.75 |
| WW00400 | u | PEQUEÑO MATERIAL | 2 | 0.0499993605676 | 0.10 |
|  |  | Total |  |  | 94.94 |

**08PID00121** u DISPOSITIVO LLAMADA DE EMERGENCIA-SUPERFICIE ACCESIBILIDAD (27/04/2016)
1 u × 18.91 = 18.91
Pulsador para el disparo manual de alarma, en montaje superficial, compuesto por caja de plástico, color rojo, con marco frontal conteniendo lámina de vidrio con inscripción indeleble, "llamada de asistencia", pulsador, piloto de señalización, contactor y bornas, de conexión, incluso montaje y conexiones; instalado según CTE DB SUA y RD 293/2009 de Accesibilidad en Andalucía. Medida la unidad instalada.

| Código | Ud | Descripción | Rendimiento | Precio | Importe |
|---|---|---|---|---|---|
| IP09200 | u | PULSADOR ALARMA MONTAJE SUPERFICIAL (material) | 1 | 13.881544445785 | 13.88 |
| OFPR0010 | h | Oficial 1ª | 0.3 | 15.83 | 4.75 |
| WW00300 | u | MATERIAL COMPLEMENTARIO O PZAS. ESPECIALES | 1 | 0.2299970586111 | 0.23 |
| WW00400 | u | PEQUEÑO MATERIAL | 1 | 0.0499993605676 | 0.05 |
|  |  | Total |  |  | 18.91 |

**EE22AI0010** m CANALIZACIÓN PARA PULSADOR EN CANALETA VISTA (27/04/2016)
4 m × 5.21 = 20.84
Suministro y colocación de canaleta tapa exterior de PVC color blanco, canal de dimensiones 20x10 mm. y 1 m. de longitud, para instalación de pulsador de alarma, con p.p. de accesorios y montada directamente sobre paramentos verticales. Conforme al reglamento electrotécnico de baja tensión. Con protección contra impactos IPXX-(7), de material aislante y de reacción al fuego M1. Medida la longitud ejecutada.

| Código | Ud | Descripción | Rendimiento | Precio | Importe |
|---|---|---|---|---|---|
| OFPR0010 | h | Oficial 1ª | 0.13 | 15.83 | 2.06 |
| OPES0010 | h | Peón especial | 0.13 | 15.06 | 1.96 |
| P15GF0350 | m. | Canaleta PVC. tapa ext. 20x10 mm (material) | 1 | 0.8459918961061 | 0.85 |
| P15GA010 | m. | Cond. rígi. 750 V 1,5 mm2 Cu (material) | 2 | 0.1182569317138 | 0.24 |
| WW00400 | u | PEQUEÑO MATERIAL | 2 | 0.0499993605676 | 0.10 |
|  |  | Total |  |  | 5.21 |

**14MAB00130** u DOBLE BARRA ABATIBLE APOYO PARED, ACERO CROMADO (27/04/2016)
1 u × 121.66 = 121.66
DE DOBLE BARRA ABATIBLE PARA INODORO, APOYO PARED, EN ACERO CROMADO, PARA ASEO DE MINUSVALIDO, INCLUSO TORNILLOS DE FIJACION Y MATERIAL COMPLEMENTARIO. MEDIDA LA UNIDAD EJECUTADA.

**EE22API00040** m BANDA PARA ITINERARIOS ACCESIBLES (27/04/2016)
22.6 m × 15.12 = 341.71
Colocación de 4 bandas adhesivas antideslizantes para señalización de itinerario accesible, tipo ROM-LINE de Romus o similar, con una anchura de banda mínima de 12mm, una separación entre bandas indicada por DF, separación longitudinal mínima de 14 mm para permitir la evacuación del agua y del polvo durante la limpieza, y distancia mínima entre ejes de 60mm. Pegadas con adhesivo expoxi colocado con pistola. Incluye limpieza de soporte y colocación de bandas. Medida la longitud ejecutada.
Cumpliendo con el apartado 2.2 de la sección SUA 9: Las bandas señalizadoras visuales y táctiles serán de color contrastado con el pavimento, con relieve de altura 3±1 mm en interiores y 5±1 mm en exteriores. Las exigidas en el apartado 4.2.3 de la Sección SUA 1 para señalizar el arranque de escaleras, tendrán 80 cm de longitud en el sentido de la marcha, anchura la del itinerario y acanaladuras perpendiculares al eje de la escalera. Las exigidas para señalizar el itinerario accesible hasta un punto de llamada accesible o hasta un punto de atención accesible, serán de acanaladura paralela a la dirección de la marcha y de anchura 40 cm.

| Código | Ud | Descripción | Rendimiento | Precio | Importe |
|---|---|---|---|---|---|
| OFPR0010 | h | Oficial 1ª | 0.1 | 15.83 | 1.58 |
| OPOR0010 | h. | Peón ordinario | 0.1 | 14.88 | 1.49 |
| WW00400 | u | PEQUEÑO MATERIAL | 1 | 0.0499993605676 | 0.05 |
| EE22API00035 | m | BANDA ADHESIVA SEÑALIZACIÓN ITINERARIO ACCESIBLE | 4 | 2 | 8.00 |
| EE22API00007 | l | ADHESIVO EPOXI COLOCADO CON PISTOLA | 0.04 | 100 | 4.00 |
|  |  | Total |  |  | 15.12 |

| Medición | Uds. | Largo | Parcial |
|---|---|---|---|
| entrada | 1 | 3.1 | 3.10 |
| Subtotal |  |  | 3.10 |
| escaleras (80cm) | 4.8 |  | 4.80 |
|  | 14.7 |  | 14.70 |
| Subtotal |  |  | 19.50 |
| Total |  |  | 22.6 |

**EE22API00337** m BANDA ANTIDESLIZANTE PARA ESCALERAS (02/04/2018)
71.4 m × 2.78 = 198.49
Colocación de 1 banda adhesivas antideslizantes de 5cm pegada a huella de escalera. Incluye limpieza de soporte y colocación de bandas. Medida la longitud ejecutada.

| Código | Ud | Descripción | Rendimiento | Precio | Importe |
|---|---|---|---|---|---|
| OFPR0010 | h | Oficial 1ª | 0.1 | 15.83 | 1.58 |
| EE22API00050 | m | BANDA ADHESIVA ANTIDESLIZANTE DE 5CM COLOR NEGRO (02/04/2018) | 1 | 1.2 | 1.20 |
|  |  | Total |  |  | 2.78 |

| Medición | Uds. | Largo | Parcial |
|---|---|---|---|
| escaleras | 67.2 |  | 67.20 |
| Subtotal |  |  | 67.20 |
| escaleras nuevas | 4 | 1.05 | 4.20 |
| Subtotal |  |  | 4.20 |
| Total |  |  | 71.4 |

**14WSS00040** u RÓTULO DE DEPENDENCIA CON PLACA DE LATON PULIDO (27/04/2016)
6 u × 22.43 = 134.58
Rotulo denominador de dependencia (archivo, aseos) con placa de latón pulido de 30x6 cm, incluso pequeño material, colocación y ayudas de albañilería. Medida la cantidad ejecutada.

| Código | Ud | Descripción | Rendimiento | Precio | Importe |
|---|---|---|---|---|---|
| OFPR0010 | h | Oficial 1ª | 0.25 | 15.83 | 3.96 |
| DW01000 | u | ROTULO DENOMINADOR DE DEPENDENCIAS LATÓN PULIDO (material) | 1 | 18.366211163853 | 18.37 |
| WW00400 | u | PEQUEÑO MATERIAL | 2 | 0.0499993605676 | 0.10 |
|  |  | Total |  |  | 22.43 |

| Medición | Uds. | Parcial |
|---|---|---|
| ASEOS | 6 | 6.00 |
| Total |  | 6 |

## C018 EQUIPAMIENTO (27/04/2016)
Importe: 1089.39

**12WSS00010** m2 ESPEJO LUNA PULIDA PLATEADA INCOLORA 5 MM.,CON ADHESIVO (27/04/2016)
1.2 m2 × 59.75 = 71.70
DE ESPEJO DE LUNA PULIDA PLATEADA INCOLORA DE 5 mm. DE ESPESOR, COLOCADO CON ADHESIVO SOBRE TABLERO DE MADERA, RECIBIDO CON RASTRELES AL PARAMENTO; INCLUSO TABLERO AGLOMERADO DE MADERA, DE 16 mm ADHESIVO DE CONTACTO Y P.P. DE RASTRELES DE MADERA DE PINO FLANDES. MEDIDA LA SUPERFICIE EJECUTADA.

| Código | Ud | Descripción | Rendimiento | Precio | Importe |
|---|---|---|---|---|---|
| OFPR0010 | h | Oficial 1ª | 1 | 15.83 | 15.83 |
| VW03100 | m2 | ESPEJO LUNA PULIDA PLATEADA INCOLORA 5 MM. (06/10/2017) | 1 | 35 | 35.00 |
| WW00300 | u | MATERIAL COMPLEMENTARIO O PZAS. ESPECIALES | 2 | 0.2299970586111 | 0.46 |
| PCOB0025 | M2 | Balda tablero aglomerado (material) | 1 | 8.4053388387319 | 8.41 |
| WW00400 | u | PEQUEÑO MATERIAL | 1 | 0.0499993605676 | 0.05 |
|  |  | Total |  |  | 59.75 |

| Medición | Uds. | Ancho | Alto | Parcial |
|---|---|---|---|---|
| aseo accesible | 1 | 1.2 | 1 | 1.20 |
| Total |  |  |  | 1.2 |

**14MAB00002** u PORTARROLLOS ACERO INOX INDUSTRIAL (27/04/2016)
1 u × 23.31 = 23.31
DE PORTARROLLOS DE ACERO INOXIDABLE PARA ROLLO INDUSTRIAL, INSTALADO CON TORNILLERIA DE ACERO INOX.
MEDIDA LA UNIDAD EJECUTADA.

| Código | Ud | Descripción | Rendimiento | Precio | Importe |
|---|---|---|---|---|---|
| OFPR0010 | h | Oficial 1ª | 0.3 | 15.83 | 4.75 |
| WW00400 | u | PEQUEÑO MATERIAL | 0.2 | 0.0499993605676 | 0.01 |
| DA00201 | u | PORTARROLLOS ACERO INOX INDUSTRIAL (material) | 1.02 | 18.193374109809 | 18.56 |
|  |  | Total |  |  | 23.31 |

**11MAW80337** m MUEBLE MOSTRADOR E INFORMACION DE MELAMINA ROBLE Y ENCIMERA DE SILESTONE (06/10/2017)
4.7 m × 211.57 = 994.38
de mueble mostrador construido con melamina, de 60 cm de ancho, con dos cajoneras y encimera de silestone, Incluso guías de madera y herrajes de deslizamiento y tiradores en latón de primera calidad. Medida la cantidad ejecutada y colocada.

| Código | Ud | Descripción | Rendimiento | Precio | Importe |
|---|---|---|---|---|---|
| OPES0010 | h | Peón especial | 3 | 15.06 | 45.18 |
| KM80051 | u | MODULO CAJONERA MELAMINA ROBLE 2 CAJONES DE 45 FONDO Y 1 METRO DE LG (material) | 1 | 36.386748219619 | 36.39 |
| RW01700M1 | Ml | ENCIMERA SILESTONE MODELO GRUPOII SEGUN CATALOGO E:3CM. (06/10/2017) | 1 | 130 | 130.00 |
|  |  | Total |  |  | 211.57 |

| Medición | Uds. | Largo | Parcial |
|---|---|---|---|
| Mostrador | 1 | 4.7 | 4.70 |
| Total |  |  | 4.7 |

## C019 GESTIÓN DE RESIDUOS (04/07/2014)
Importe: 461.38

**E2700020** m3 RETIRADA DE RESIDUOS MIXTOS N.P. A PLANTA DE VALORIZ. 20 km (04/07/2014)
18.17 m3 × 22.82 = 414.64
Retirada de residuos mixtos en obra de nueva planta a planta de valorización vertedero autorizado por transportista autorizado (por la Consejería de Medio Ambiente de la Comunidad Autónoma de Andalucia)situada a una distancia máxima de 20 km, formada por: transporte interior, carga, transporte a planta, descarga y canon de gestión. Medido el volumen esponjado.

| Código | Ud | Descripción | Rendimiento | Precio | Importe |
|---|---|---|---|---|---|
| ER00100 | t | CANON GESTION DE RESIDUOS MIXTOS (material) | 1 | 15 | 15.00 |
| MECC0410 | H | Pala cargadora 16 Tm. c/c | 0.02 | 30.05 | 0.60 |
| MCCC0100 | H | Camión basculante normal c/c (maquinaria; 04/07/2014) | 0.3 | 24.05 | 7.22 |
|  |  | Total |  |  | 22.82 |

| Medición | Uds. | Parcial |
|---|---|---|
| Soleria acera | 0.054 | 0.054 |
| Subtotal |  | 0.054 |
| Solerias interior | 3.2844 | 3.284 |
| soleras | 1.869 | 1.869 |
| peldañeado | 0.51 | 0.510 |
| tabiques | 3.2593 | 3.259 |
| fachada | 3.3144 | 3.314 |
| pavés | 5.88 | 5.880 |
| Subtotal |  | 18.116 |
| Total |  | 18.17 |

**E2700040** t RETIRADA RESIDUOS ACERO N.P. DIST. MÁX. 15 km (04/07/2014)
1.68 t × 27.82 = 46.74
Retirada de residuos de acero en obra de nueva planta situada a una distancia máxima de 15 km, formada por: transporte interior, carga, transporte y descarga en almacén. Medido el peso en bascula puesto en almacén.

| Código | Ud | Descripción | Rendimiento | Precio | Importe |
|---|---|---|---|---|---|
| EA00100 | t | RESIDUOS DE ACERO (material) | 1 | 20 | 20.00 |
| MECC0410 | H | Pala cargadora 16 Tm. c/c | 0.02 | 30.05 | 0.60 |
| MCCC0100 | H | Camión basculante normal c/c | 0.3 | 24.05 | 7.22 |
|  |  | Total |  |  | 27.82 |

| Medición | Uds. | Parcial |
|---|---|---|
| puerta acceso | 0.83772 | 0.84 |
| carpinterias | 0.83772 | 0.84 |
| Subtotal |  | 1.68 |
| Total |  | 1.68 |

## C020 SEGURIDAD Y SALUD (05/05/2017)
Importe: 1170

**EE281** Seguridad y Salud 1.5% PEM (05/05/2017)
1170 × 1 = 1170.00
Partida destinada a Seguridad y Salud, calculada como en 1,5% de Presupuesto de Ejecución Material

| Código | Ud | Descripción | Precio |
|---|---|---|---|
| DA01020 | u | DOBLE BARRA ABATIBLE, PARED, ACERO CROMADO (material) | 70.64487166839 |

## Precios auxiliares

**CUAD0010** h cuadrilla, formada por oficial 1ª y peon esp. (mano de obra)
Precio: 30.89

| Código | Ud | Descripción | Rendimiento | Precio | Importe |
|---|---|---|---|---|---|
| OFPR0010 | h | Oficial 1ª | 1 | 15.83 | 15.83 |
| OPES0010 | h | Peón especial | 1 | 15.06 | 15.06 |
|  |  | Total |  |  | 30.89 |

**03HAL80070** m3 HORMIGÓN HA-30/B/20/IIa EN LOSAS DE CIMENT. (04/04/2006)
Precio: 54.81
Hormigón para armar HA-30/B/20/IIa, consistencia blanda y tamaño máximo del árido 20 mm, en losas de cimentación, suministrado y puesto en obra, incluso p.p. de limpieza de fondos, vibrado y curado; según instrucción EHE y CTE DB SE-C. Medido el volumen teórico ejecutado.

| Código | Ud | Descripción | Rendimiento | Precio | Importe |
|---|---|---|---|---|---|
| OPES0010 | h | Peón especial | 0.2 | 15.06 | 3.01 |
| CH80080 | m3 | HORMIGÓN HA-30/B/20/IIa, SUMINISTRADO (material) | 1.03 | 50 | 51.50 |
| MV00100 | h | VIBRADOR (maquinaria; 04/04/2006) | 0.2 | 1.51 | 0.30 |
|  |  | Total |  |  | 54.81 |

**E0400400** kg ACERO EN BARRAS CORRUGADAS B500S EN CIMENT. (04/04/2006)
Precio: 1.15
Acero en barras corrugadas B 500 S en elementos de cimentación, incluso corte, labrado, colocación y p.p. de atado con alambre recocido, separadores y puesta en obra; según instrucción EHE. Medido en peso nominal.

| Código | Ud | Descripción | Rendimiento | Precio | Importe |
|---|---|---|---|---|---|
| OFPR0010 | h | Oficial 1ª | 0.02 | 15.83 | 0.32 |
| CA00320 | kg | ACERO B 500 S | 1.08 | 0.77 | 0.83 |
| CA01700 | kg | ALAMBRE DE ATAR (material; 27/04/2016) | 0.005 | 0.5199933499034 | 0.00 |
| WW00400 | u | PEQUEÑO MATERIAL | 0.05 | 0.0499993605676 | 0.00 |
|  |  | Total |  |  | 1.15 |

**03HAM80060** m3 HORMIGÓN HA-30/B/20/IIa EN MUROS DE CONTENCIÓN
Precio: 56.24
Hormigón para armar HA-25/B/20/IIa, consistencia blanda y tamaño máximo del árido 20 mm, en muros de contención, suministrado y puesto en obra, incluso p.p. de limpieza de fondos, vibrado y curado; según instrucción EHE y CTE DB SE-C. Medido el volumen ejecutado.

| Código | Ud | Descripción | Rendimiento | Precio | Importe |
|---|---|---|---|---|---|
| OPES0010 | h | Peón especial | 0.3 | 15.06 | 4.52 |
| CH80080 | m3 | HORMIGÓN HA-30/B/20/IIa, SUMINISTRADO | 1.03 | 50 | 51.50 |
| MW00100 | h | Vibrador (maquinaria) | 0.2 | 1.1 | 0.22 |
|  |  | Total |  |  | 56.24 |

**03ERT80050** m2 ENCOFRADO METÁLICO 1 C. EN MURO DE CONTENCIÓN (04/04/2006)
Precio: 28.62
Encofrado metálico en muro de contención a una cara, incluso limpieza, aplicación del desencofrante, desencofrado y p.p. de elementos complementarios para su estabilidad y adecuada ejecución; construido según instrucción EHE. Medida la superficie de encofrado útil.

| Código | Ud | Descripción | Rendimiento | Precio | Importe |
|---|---|---|---|---|---|
| OFPR0010 | h | Oficial 1ª | 0.65 | 15.83 | 10.29 |
| OPES0010 | h | Peón especial | 0.65 | 15.06 | 9.79 |
| CE80000 | u | PUNTAL METÁLICO TELESC. HASTA 3 m PARA 150 USOS (material; 02/01/2008) | 0.01 | 7.1 | 0.07 |
| CM00300 | m3 | MADERA DE PINO EN TABLON (material; 27/04/2016) | 0.008 | 143.14816930515 | 1.15 |
| CM00500 | u | PANEL METÁLICO 50x300 cm (material; 04/04/2006) | 0.1 | 70.92 | 7.09 |
| CW00600 | l | DESENCOFRANTE (material; 27/04/2016) | 0.3 | 0.2499968028382 | 0.07 |
| WW00400 | u | PEQUEÑO MATERIAL | 3 | 0.0499993605676 | 0.15 |
|  |  | Total |  |  | 28.62 |

**03HAA80090** m3 HORMIGÓN HA-30/B/20/IIa EN VIGAS/ZUNCHOS DE CIMENT.
Precio: 54.73
Hormigón para armar HA-30/B/20/IIa, consistencia blanda y tamaño máximo del árido 20 mm, en vigas y/o zunchos de cimentación, suministrado y puesto en obra, incluso p.p. de limpieza de fondos, vibrado y curado; según instrucción EHE, NCSE-02 y CTE DB SE-C. Medido el volumen teórico ejecutado.

| Código | Ud | Descripción | Rendimiento | Precio | Importe |
|---|---|---|---|---|---|
| OPES0010 | h | Peón especial | 0.2 | 15.06 | 3.01 |
| CH80080 | m3 | HORMIGÓN HA-30/B/20/IIa, SUMINISTRADO | 1.03 | 50 | 51.50 |
| MW00100 | h | Vibrador | 0.2 | 1.1 | 0.22 |
|  |  | Total |  |  | 54.73 |

**05HHL00103** m3 HORMIGÓN PARA ARMAR HA-30/P/20/IIa EN LOSAS (04/04/2006)
Precio: 64.21
Hormigón para armar HA-30/P/20/IIa, consistencia plástica y tamaño máximo del árido 20 mm, en losas, suministrado y puesto en obra, incluso p.p. de limpieza de fondos, vibrado, curado, pasos de tuberías, reservas necesarias y ejecución de juntas; construido según EHE y NCSE-02. Medido el volumen teórico ejecutado, descontando huecos mayores de 0,25 m2.

| Código | Ud | Descripción | Rendimiento | Precio | Importe |
|---|---|---|---|---|---|
| OFPR0010 | h | Oficial 1ª | 0.2 | 15.83 | 3.17 |
| OPES0010 | h | Peón especial | 0.6 | 15.06 | 9.04 |
| CH80020 | m3 | HORMIGÓN HA-30/P/20/IIa, SUMINISTRADO (material) | 1.03 | 50 | 51.50 |
| WW00400 | u | PEQUEÑO MATERIAL | 0.91 | 0.0499993605676 | 0.05 |
| MV00100 | h | VIBRADOR | 0.3 | 1.51 | 0.45 |
|  |  | Total |  |  | 64.21 |

**05HEM00101** m2 ENCOFRADO DE MADERA DE PINO EN LOSAS PARA REVESTIR (04/04/2006)
Precio: 13.11
Encofrado de madera de pino en losas, para revestir, incluso limpieza, humedecido, aplicación del desencofrante, y p.p. de elementos complementarios para su estabilidad y adecuada ejecución; construido según EHE. Medida la superficie de encofrado útil.

| Código | Ud | Descripción | Rendimiento | Precio | Importe |
|---|---|---|---|---|---|
| OPES0010 | h | Peón especial | 0.2 | 15.06 | 3.01 |
| OFPR0010 | h | Oficial 1ª | 0.55 | 15.83 | 8.71 |
| CM00300 | m3 | MADERA DE PINO EN TABLON | 0.003 | 143.14816930515 | 0.43 |
| CM00200 | m3 | MADERA DE PINO EN TABLA (material; 27/04/2016) | 0.004 | 129.8783390105 | 0.52 |
| CE00200 | u | PUNTAL METÁLICO DE 3 m (material; 04/04/2006) | 0.01 | 20.82 | 0.21 |
| CW00600 | l | DESENCOFRANTE | 0.35 | 0.2499968028382 | 0.09 |
| WW00400 | u | PEQUEÑO MATERIAL | 0.4 | 0.0499993605676 | 0.02 |
| WW00300 | u | MATERIAL COMPLEMENTARIO O PZAS. ESPECIALES | 0.5 | 0.2299970586111 | 0.11 |
|  |  | Total |  |  | 13.11 |

**05HED00001** m2 DESENCOFRADO ELEM. HORM. A REVESTIR ENC. CON MADERA
Precio: 2.73
Desencofrado de elementos estructurales varios de hormigón para revestir, encofrados con madera, incluso p.p. de limpieza y reparación; según instrucción EHE. Medida la superficie de encofrado útil.

| Código | Ud | Descripción | Rendimiento | Precio | Importe |
|---|---|---|---|---|---|
| OFPR0010 | h | Oficial 1ª | 0.03 | 15.83 | 0.47 |
| OPES0010 | h | Peón especial | 0.15 | 15.06 | 2.26 |
|  |  | Total |  |  | 2.73 |

**05HAC00015** kg ACERO EN BARRAS CORRUGADAS TIPO B500S (04/04/2006)
Precio: 1.07
Acero en barras corrugadas tipo B 500 S para elementos estructurales varios, incluso corte, labrado, colocación y p.p. de atado con alambre recocido, separadores y puesta en obra; según instrucción EHE. Medido en peso nominal.

| Código | Ud | Descripción | Rendimiento | Precio | Importe |
|---|---|---|---|---|---|
| OFPR0010 | h | Oficial 1ª | 0.015 | 15.83 | 0.24 |
| CA01700 | kg | ALAMBRE DE ATAR | 0.005 | 0.5199933499034 | 0.00 |
| CA00320 | kg | ACERO B 500 S | 1.08 | 0.77 | 0.83 |
| WW00400 | u | PEQUEÑO MATERIAL | 0.05 | 0.0499993605676 | 0.00 |
|  |  | Total |  |  | 1.07 |

**AGM00600** m3 MORTERO DE CEMENTO M2,5 (1:8) CEM II/A-L 32,5 N (material; 05/08/2002)
Precio: 41.3
Mortero tipo M2,5 de cemento CEM II/A-L 32,5 N y arena de río (1:8), hecho en obra, con una resistencia a compresión de 2,5 N/mm2, según UNE-EN 998-2:2004.

| Código | Ud | Descripción | Rendimiento | Precio | Importe |
|---|---|---|---|---|---|
| OPES0010 | h | Peón especial | 1.03 | 15.06 | 15.51 |
| GC00200 | t | CEMENTO CEM II/A-L 32,5 N EN SACOS (material; 03/07/2017) | 0.196 | 92.54 | 18.14 |
| AA00300 | m3 | ARENA GRUESA | 1.174 | 6.4353703083431 | 7.56 |
| GW00100 | m3 | AGUA POTABLE (material; 05/08/2002) | 0.258 | 0.3513852742465 | 0.09 |
|  |  | Total |  |  | 41.3 |

**ATC00100** h CUADRILLA ALBAÑILERÍA, FORMADA POR OFICIAL 1ª Y PEÓN ESP. (mano de obra)
Precio: 30.89
Cuadrilla albañilería, formada por oficial 1ª y peón especial.

| Código | Ud | Descripción | Rendimiento | Precio | Importe |
|---|---|---|---|---|---|
| OPES0010 | h | Peón especial | 1 | 15.06 | 15.06 |
| OFPR0010 | h | Oficial 1ª | 1 | 15.83 | 15.83 |
|  |  | Total |  |  | 30.89 |

**AGM00500** m3 mortero de cemento M5 (1:6) CEM II/A-L 32,5 N (material; 05/08/2002)
Precio: 46.58
Mortero de cemento CEM II/A-L 32,5 N, tipo M5 (1:6), con una resistencia a compresión de 5 N/mm2, según UNE-EN 998-2:2004.

| Código | Ud | Descripción | Rendimiento | Precio | Importe |
|---|---|---|---|---|---|
| OPES0010 | h | Peón especial | 1.03 | 15.06 | 15.51 |
| AA00300 | m3 | ARENA GRUESA | 1.102 | 6.4353703083431 | 7.09 |
| GC00200 | t | CEMENTO CEM II/A-L 32,5 N EN SACOS | 0.258 | 92.54 | 23.88 |
| GW00100 | m3 | AGUA POTABLE | 0.263 | 0.3513852742465 | 0.09 |
|  |  | Total |  |  | 46.58 |

**AGM00800** m3 MORTERO DE CEMENTO CEM II/A-L 32.5,AR.RIO M-4(1:6)+PLAST. (material; 05/08/2002)
Precio: 44.72
MORTERO DE CEMENTO CEM II/A-L 32.5 Y ARENA DE RIO M-4 (1:6) CON ADICION DE PLASTIFICANTE.

| Código | Ud | Descripción | Rendimiento | Precio | Importe |
|---|---|---|---|---|---|
| OPES0010 | h | Peón especial | 1.03 | 15.06 | 15.512 |
| PFCE0010 | tm | Cemento II -/35 PA-350 (S-50 Kg) (material; 24/01/2005) | 0.258 | 81.36 | 20.991 |
| AA00300 | m3 | ARENA GRUESA | 1.102 | 6.4353703083431 | 7.092 |
| GA00200 | l | PLASTIFICANTE (material; 05/08/2002) | 1.288 | 0.8031663411349 | 1.034 |
| GW00100 | m3 | AGUA POTABLE | 0.263 | 0.3513852742465 | 0.092 |
|  |  | Total |  |  | 44.72 |

**AGM01600** m3 MORTERO BASTARDO CEM II/A-L 32.5,CAL Y AR.RIO M-4 (1:1:7) (material; 05/08/2002)
Precio: 46.82
MORTERO BASTARDO DE CEMENTO CEM-II, CAL AEREA APAGADA EN POLVO Y ARENA DE RIO M-4(1:1:7), ELABORADO SEGUN NORMA NBE FL-90.

| Código | Ud | Descripción | Rendimiento | Precio | Importe |
|---|---|---|---|---|---|
| GK00100 | t | CAL AEREA APAGADA EN POLVO EN SACOS (material; 05/08/2002) | 0.078 | 55.518873330947 | 4.33 |
| GW00100 | m3 | AGUA POTABLE | 0.26 | 0.3513852742465 | 0.09 |
| PFCE0010 | tm | Cemento II -/35 PA-350 (S-50 Kg) | 0.206 | 81.36 | 16.76 |
| AA00300 | m3 | ARENA GRUESA | 1.092 | 6.4353703083431 | 7.03 |
| OPES0010 | h | Peón especial | 1.236 | 15.06 | 18.61 |
|  |  | Total |  |  | 46.82 |

**AGL00100** m3 LECHADA DE CEMENTO CEM II/A-L 32,5 N (material; 05/08/2002)
Precio: 102.26
Lechada de cemento CEM II/A-L 32,5 N, envasado, confeccionada a mano, según UNE-EN 197-1:2000.

| Código | Ud | Descripción | Rendimiento | Precio | Importe |
|---|---|---|---|---|---|
| OPES0010 | h | Peón especial | 3.605 | 15.06 | 54.29 |
| GC00200 | t | CEMENTO CEM II/A-L 32,5 N EN SACOS | 0.515 | 92.54 | 47.66 |
| GW00100 | m3 | AGUA POTABLE | 0.891 | 0.3513852742465 | 0.31 |
|  |  | Total |  |  | 102.26 |

**A01A030** m3 PASTA DE YESO NEGRO (material; 21/02/2007)
Precio: 51.67
Pasta de yeso negro amasado manualmente s/RY-85.

| Código | Ud | Descripción | Rendimiento | Precio | Importe |
|---|---|---|---|---|---|
| P01CY010 | t. | Yeso negro en sacos YG (material; 21/02/2007) | 0.85 | 60 | 51.00 |
| P01DW050 | m3 | Agua obra (material; 21/02/2007) | 0.6 | 1.11 | 0.67 |
|  |  | Total |  |  | 51.67 |

Claves: pasta, yeso, negro, amasado, manual

**A01A040** m3 PASTA DE YESO BLANCO (material; 21/02/2007)
Precio: 54.99
Pasta de yeso blanco amasado manualmente, s/RY-85.

| Código | Ud | Descripción | Rendimiento | Precio | Importe |
|---|---|---|---|---|---|
| P01CY030 | t. | Yeso blanco en sacos YF (material; 21/02/2007) | 0.81 | 67 | 54.27 |
| P01DW050 | m3 | Agua obra | 0.65 | 1.11 | 0.72 |
|  |  | Total |  |  | 54.99 |

Claves: pasta, amasado, yeso, manual, blanco

**ATC00400** h CUADRILLA FORMADA POR OFICIAL 1ª INST. Y AYUDANTE ESP. (material)
Precio: 30.89
CUADRILLA FORMADA POR UN OFICIAL 1ª INSTALADOR Y AYUDANTE ESPECIALISTA.

| Código | Ud | Descripción | Rendimiento | Precio | Importe |
|---|---|---|---|---|---|
| OPES0010 | h | Peón especial | 1 | 15.06 | 15.06 |
| OFPR0010 | h | Oficial 1ª | 1 | 15.83 | 15.83 |
|  |  | Total |  |  | 30.89 |

**ATC00200** h CUADRILLA ALBAÑILERÍA, FORMADA POR OFICIAL 2ª Y PEÓN ESP. (mano de obra)
Precio: 30.41
Cuadrilla albañilería, formada por oficial 2ª y peón especial.

| Código | Ud | Descripción | Rendimiento | Precio | Importe |
|---|---|---|---|---|---|
| OFSE0010 | h | Oficial 2ª (mano de obra) | 1 | 15.35 | 15.35 |
| OPES0010 | h | Peón especial | 1 | 15.06 | 15.06 |
|  |  | Total |  |  | 30.41 |

## Recursos

**%1PMA0001** % Medios auxiliares
Relación comercial: 000, 0, 001, 002

**MCXC0105** H Camión basc. 12 Tm S/C
Camión basculante de dos ejes de 12 Tm sin con-
ductor

**PFHO0100** M3 Hormigón H-100, II-./35. PA-350
M3. Hormigón H-100, II-,/35, (PA-350), consistencia plástica, 40 mm., suministrado de planta.

**QP02400** u PIEZA PREFABRICADA HORMIGON ARMADO L, 50x45x5 cm
Medida la cantidad útil descargada

**XI01500** m2 LÁMINA VINILICA PVC CON ARM. POLIESTIRENO 1,2 mm
Medida la superficie útil descargada

**mt02btr020lb** u Bloque de termoarcilla, 30x19x19 cm, para revestir, resistencia a compresión 10 N/mm². Según UNE-EN 771-1
Medida la cantidad útil descargada

**mt21vec010b** m2 Vidrio impreso armado, con sección en forma de U, SGG U-Glas
Medida la cantidad útil descargada

**AA00200** m3 ARENA FINA
Medido el volumen aparente útil descargado

**RS02502** u BALDOSA GRES COMPACTO 40x4O cm
Medida la cantidad útil descargada

**RS05275** m2 TARIMA CHAPADA HAYA 1250X188X12 mm
Medida la superficie útil descargada

**P04RW060** m. Guardavivos plástico y metal
Claves: metal, guardavivo, plástico

**P04TK050** m2 Placa yeso laminado-vini. N-10 bl.60x60
Claves: placa, yeso

**P04TW023** m. Perfil primario 24x43x3600
Claves: perfil

**P04TW025** m. Perfil secundario 24x43x3600
Claves: perfil

**P04TW030** m. Perfil angular remates
Claves: perfil, angular, remate

**P04TW040** ud Pieza cuelgue
Claves: pieza

**RT01550** m2 PLACA ESCAYOLA LISA DESMONTABLE
Medida la superficie útil descargada

**RT04111** m2 ENTRAMADO METÁLICO PARA TECHO DE PL. YESO LAMINADO
Medida la superficie útil descargada

**P23FM350** ud Cierre antipánico 1H. dos puntos
Claves: pánico, punto, cierre

**P18LU050** ud Lav.44x52 angular c/fij. estructura a la pared, regulable en altura
Claves: angular

**P17SV100** ud Válvula p/lavabo-bidé de 32 mm. c/cadena
Claves: válvula

**P17XT030** ud Válvula de escuadra de 1/2" a 1/2"
Claves: válvula, escuadra

**P18GW040** ud Latiguillo flex.20cm.1/2"a 1/2"
Claves: latiguillo

**IF01450** u ASIENTO INODORO ADAPTADO DISCAPACITADO
Medida la cantidad útil descargada

**IF15050** u INODORO DISCAPACITADO APERT. FRONTAL
Medida la cantidad útil descargada

**IF09550** u EQUIPO GRIFERIA GERONTOLÓGICO PARA BAÑO
Medida la cantidad útil descargada

**IE13400** u ACOMETIDA ELECTRICA UNA VIVIENDA S/NORMA
Medida la cantidad útil descargada

**IE04950** u CAJA PROTECCIÓN Y MEDIDA NIVEL MED. 1 CONTADOR
Medida la cantidad útil descargada

**IE05900** u FUSIBLE CARTUCHO 50 AMP. S/CARTUCHO
Medida la cantidad útil descargada

**IE16080** u ARMARIO EMPOTRABLE HASTA 96 ELEMENTOS MODELO PRAGMA PR13834 O EQUIVALENTE
Medida la cantidad útil descargada

**IE10800** u INTERRUPTOR MAGNETOTÉRMICO IV, DE 10-32 A
Medida la cantidad útil descargada

**IE10300** u INTERRUPTOR MAGNETOTÉRMICO II, DE 10-32 A
Medida la cantidad útil descargada

**IE09100** u INTERRUPTOR DIFERENCIAL IV 40 A/30 mA TIPO AC
Medida la cantidad útil descargada

**IE08600** u INTERRUPTOR DIFERENCIAL II 40 A/30 mA TIPO AC
Medida la cantidad útil descargada

**IE14825** u LIMITADOR SOBRE TENSIÓN 20A, 25kA, TIPO II+III
Medida la cantidad útil descargada

**IE01900** m CABLE COBRE 1x1,5 mm2 ES07Z1-K(AS)
Medida la longitud útil descargada

**IE11900** m TUBO PVC FLEXIBLE CORRUGADO DIÁM. 13 mm
Medida la longitud útil descargada

**IE02000** m CABLE COBRE 1x2,5 mm2 ES07Z1-K(AS)
Medida la longitud útil descargada

**IE02100** m CABLE COBRE 1x4 mm2 ES07Z1-K(AS)
Medida la longitud útil descargada

**IE12000** m TUBO PVC FLEXIBLE CORRUGADO DIÁM. 16 mm
Medida la longitud útil descargada

**IE05200** u CAJILLO UNIVERSAL ENLAZABLE
Medida la cantidad útil descargada

**IE11000** u INTERRUPTOR SENCILLO
Medida la cantidad útil descargada

**IW00208** ud DETECTOR OCCUSWITCH
ARO EMPOTRAR, DOWNLIGHTS ALUMINIO ESMALT.Y
PORTALAMPARAS,COMPLETO

**IW00100** u APLIQUE RECTANGULAR, HERMÉTICO, BLINDADO, FUND. ALUMINIO
Medida la cantidad útil descargada

**IW00400** u LÁMPARA INCANDESCENTE 100 W
Medida la cantidad útil descargada

**IV01100** u ARMARIO TELEFONÍA 30X60 cm
Medida la cantidad útil descargada

**IC34902** u EXTRACTORE DE BAÑO SERIE SILENT-200 CRZ DE S&P
Medida la cantidad útil descargada

**IC25000** m CONDUCTO HELICOIDAL CHAPA GALV. 100 mm DIÁM
Medida la longitud útil descargada

**DW01000** u ROTULO DENOMINADOR DE DEPENDENCIAS LATÓN PULIDO
Medida la cantidad útil descargada

**GC00200** t CEMENTO CEM II/A-L 32,5 N EN SACOS
Medido el peso útil descargado

**P01CY010** t. Yeso negro en sacos YG
Claves: yeso, negro

**P01CY030** t. Yeso blanco en sacos YF
Claves: blanco, yeso

**P01DW050** m3 Agua obra
Claves: agua

## Entidades
- 000, C
- 001, C
- 002, C
